# Cabio de madera aserrada de pino laricio (Pinus nigra)

- Propiedad del archivo: CYPE INGENIEROS, S.A.
- Formato: FIEBDC-3/2002
- Ámbito geográfico: Chile
- Divisa: CHL
- Costes indirectos: 3.00 %
- Gastos generales: 13.00 %
- Beneficio industrial: 6.00 %
- IVA: 19.00 %

**EMC040** m Cabio de madera aserrada de pino laricio (Pinus nigra), de 3,5x3,5 cm de sección y hasta 5 m de longitud; clase resistente C18, protección de la madera con clase de penetración NP3, trabajado en taller.
Suministro y colocación de cabio de madera aserrada de pino laricio (Pinus nigra), acabado cepillado, de 3,5x3,5 cm de sección y hasta 5 m de longitud, para aplicaciones estructurales; clase resistente C18, protección frente a agentes bióticos que se corresponde con la clase de penetración NP3 (6 mm en las caras laterales de la albura). Incluso parte proporcional de clavos de acero galvanizado, cortes, entalladuras para su correcto acoplamiento, nivelación y colocación de los elementos de atado y refuerzo. Trabajado en taller y colocado en obra.
Incluye: Replanteo de los cabios sobre las correas. Presentación de los cabios sobre las correas. Colocación y nivelación. Fijación a las correas.
Criterio de medición de proyecto: Longitud medida a ejes en proyección horizontal, según documentación gráfica de Proyecto, incluyendo las entregas.
Criterio de medición de obra: Se medirá, en proyección horizontal, a ejes, la longitud realmente ejecutada según especificaciones de Proyecto, incluyendo las entregas.

| Código | Ud | Descripción | Rendimiento | Precio | Importe |
|---|---|---|---|---|---|
| mt07mee025ib | m | Cabio de madera aserrada de pino laricio (Pinus nigra), acabado cepillado, de 3,5x3,5 cm de sección y hasta 5 m de longitud, para aplicaciones estructurales; clase resistente C18, protección frente a agentes bióticos que se corresponde con la clase de penetración NP3 (6 mm en las caras laterales de la albura), trabajado en taller. (material) | 1.000 | 944.57 | 944.57 |
| mo048 | h | Maestro 1ª montador de estructura de madera. (mano de obra) | 0.009 | 5100.05 | 45.90 |
| mo095 | h | Ayudante montador de estructura de madera. (mano de obra) | 0.004 | 3758.79 | 15.04 |
| % | % | Herramientas | 2 % | 1005.51 | 20.11 |
|  |  | Costes directos |  |  | 1025.62 |
