# Revestimiento exterior de fachada ventilada, de paneles composite. Sistema "CORTIZO"

- Propiedad del archivo: CYPE Ingenieros S.A.
- Formato: FIEBDC-3/2016
- Programa: Generador de precios de la construcción. CYPE Ingenieros, S.A.
- Fecha: 24/03/2024
- Ámbito geográfico: Chile
- Divisa: CHL
- Costes indirectos: 3 %
- Gastos generales: 13 %
- Beneficio industrial: 6 %
- IVA: 19 %

## F Fachadas y tabiques

### FA Fachadas ventiladas

#### FAS Revestimiento exterior de paneles composite

**FAS010** m² Revestimiento exterior de fachada ventilada, de paneles composite. Sistema "CORTIZO".
Revestimiento exterior de fachada ventilada, de paneles composite Stacbond FR "CORTIZO", de 4 mm de espesor total, formados por una lámina de aluminio en la cara interior de 0,5 mm de espesor y una lámina exterior de aleación de aluminio EN AW-5005, con acabado lacado, con una capa de PVDF Kynar de 22 a 40 micras de espesor, pretratamiento libre de cloro en ambas láminas, y núcleo intermedio de baja densidad, de 3 mm de espesor, Euroclase B-s1, d0 de reacción al fuego, en forma de bandejas; colocación en posición vertical mediante el sistema de anclaje oculto con piezas de cuelgue STB-CH, sobre subestructura soporte de aleación de aluminio. Incluso tirafondos y anclajes mecánicos de expansión de acero inoxidable A2, para la fijación de la subestructura soporte.
Criterio de valoración económica: El precio no incluye el aislamiento térmico.
Incluye: Limpieza y preparación de la superficie soporte. Replanteo de las juntas de proyecto y paños de trabajo. Replanteo del despiece del revestimiento y de los puntos de anclaje de la subestructura soporte. Fijación de la subestructura soporte a la hoja principal y a la losa. Preparación del revestimiento. Aplomado, nivelación y alineación del revestimiento. Fijación definitiva del revestimiento a la subestructura soporte. Realización de todos los trabajos necesarios para la resolución de los huecos. Resolución de puntos singulares.
Criterio de medición de proyecto: Superficie medida según documentación gráfica de Proyecto, sin deducir huecos menores de 1 m², deduciendo el 50% de los huecos entre 1 y 2 m² y el 100% de los huecos mayores de 2 m², añadiendo a cambio, en estos últimos, la superficie de la parte interior del hueco, correspondiente al desarrollo de jambas y dinteles. En los huecos que no se deduzcan, o que se deduzcan parcialmente, están incluidos los trabajos de realizar la superficie interior del hueco.
Criterio de medición de obra: Se medirá la superficie realmente ejecutada según especificaciones de Proyecto, sin deducir huecos menores de 1 m², deduciendo el 50% de los huecos entre 1 y 2 m² y el 100% de los huecos mayores de 2 m², añadiendo a cambio, en estos últimos, la superficie de la parte interior del hueco, correspondiente al desarrollo de jambas y dinteles. En los huecos que no se deduzcan, o que se deduzcan parcialmente, están incluidos los trabajos de realizar la superficie interior del hueco.

| Código | Ud | Descripción | Rendimiento | Precio | Importe |
|---|---|---|---|---|---|
| mt12prc010aaa1b | m² | Panel composite Stacbond FR "CORTIZO", de 4 mm de espesor total, formado por una lámina de aluminio en la cara interior de 0,5 mm de espesor y una lámina exterior de aleación de aluminio EN AW-5005, con acabado lacado, con una capa de PVDF Kynar de 22 a 40 micras de espesor, pretratamiento libre de cloro en ambas láminas, y núcleo intermedio de baja densidad, de 3 mm de espesor, Euroclase B-s1, d0 de reacción al fuego, conformando una bandeja vertical, con DIT Plus del Instituto Eduardo Torroja nº 553p; colocación en posición vertical en fachadas ventiladas de superficie menor de 250 m² y porcentaje de huecos menor del 30% mediante el sistema de anclaje oculto con piezas de cuelgue STB-CH, sobre subestructura soporte formada por: perfiles verticales en T de aluminio extruido de aleación 6063 con tratamiento térmico T5 o T6 y escuadras de carga y escuadras de apoyo, en L, de aluminio extruido; con tirafondos de acero inoxidable A2 y tacos de nylon para la fijación de los perfiles a la hoja principal, anclajes mecánicos de expansión, de acero inoxidable A2 para la fijación de los perfiles a la losa y piezas de cuelgue de aluminio extruido de aleación 6063 con tratamiento térmico T4 y T6, acabado natural, y piezas de protección de PVC, para la fijación del revestimiento a la subestructura soporte; con el precio incrementado el 5% en concepto de piezas especiales para la resolución de puntos singulares. (material) | 1 | 126493.4 | 126493.400 |
| mo052 | h | Maestro 1ª montador de sistemas de fachadas prefabricadas. (mano de obra) | 0.955 | 8556.75 | 8171.696 |
| mo099 | h | Ayudante montador de sistemas de fachadas prefabricadas. (mano de obra) | 0.955 | 6224.8 | 5944.684 |
| % | % | Herramientas | 3 % | 140609.780 | 4218.293 |
|  |  | Costes directos |  |  | 144828.073 |

Residuos:
- colocación: mt12prc010aaa1b; factor de residuo 0.0334405

## Recursos

**mt12prc010aaa1b** m² Panel composite Stacbond FR "CORTIZO"
Datos técnicos: Coste energético 825.980 MJ; Emisión de CO2 53.709 kg; Código LER 17 09 04; Masa del elemento 8.46 kg; Volumen 0.00564 m3
Residuos:
- embalaje: re150101 Envases de papel y cartón. (componente de residuo); rendimiento 0.048 kg; Código LER 15 01 01; Masa del elemento 1 kg; Volumen 0.001333 m3
- embalaje: re170203 Plástico. (componente de residuo); rendimiento 1.009 kg; Código LER 17 02 03; Masa del elemento 1 kg; Volumen 0.001667 m3
