# Barrera de protección Seeglass Pro "C3 SYSTEMS" con vidrio de seguridad

- Propiedad del archivo: CYPE INGENIEROS, S.A.
- Formato: FIEBDC-3/2002
- Ámbito geográfico: Chile
- Divisa: CHL
- Costes indirectos: 3.00 %
- Gastos generales: 13.00 %
- Beneficio industrial: 6.00 %
- IVA: 19.00 %

**FDY030** Ud Barrera de protección Seeglass Pro "C3 SYSTEMS" con vidrio de seguridad, de 5 m de longitud y 1,1 m de altura total, formada por: kit sobre suelo, formado por perfil mecanizado de aluminio anodizado de color plata, mordazas, placas de regulación, perfiles embellecedores con junta de estanqueidad y llave de regulación y vidrio laminar de seguridad templado incoloro, de 8+8 mm de espesor, fijada al soporte.
Suministro y colocación de barrera de protección Seeglass Pro "C3 SYSTEMS" con vidrio de seguridad, de 5 m de longitud y 1,1 m de altura total, formada por: kit sobre suelo, formado por perfil mecanizado de aluminio anodizado de color plata, mordazas, placas de regulación, perfiles embellecedores con junta de estanqueidad y llave de regulación y vidrio laminar de seguridad templado incoloro, de 8+8 mm de espesor, fijada al soporte mediante tacos de expansión de acero, tornillos especiales y pasta química.
Incluye: Resolución de las uniones de la barrera de protección al paramento. Colocación de las mordazas en el vidrio. Montaje del vidrio en el perfil. Colocación de las placas de regulación en las mordazas. Aplomado y nivelación del vidrio. Ensamble de los perfiles embellecedores.
Criterio de medición de proyecto: Número de unidades previstas, según documentación gráfica de Proyecto.
Criterio de medición de obra: Se medirá el número de unidades realmente ejecutadas según especificaciones de Proyecto.

| Código | Ud | Descripción | Rendimiento | Precio | Importe |
|---|---|---|---|---|---|
| mt21bsy010a | m | Kit Seeglass Pro "C3 SYSTEMS" sobre suelo, formado por perfil mecanizado de aluminio anodizado de color plata, mordazas, placas de regulación, perfiles embellecedores con junta de estanqueidad y llave de regulación. (material) | 5.250 | 113684.46 | 596843.42 |
| mt26aaa021 | Ud | Kit de tacos de expansión de acero, tornillos especiales y pasta química, para fijación de baranda metálica sobre soporte de hormigón. (material) | 5.000 | 1906.09 | 9530.45 |
| mt21bsy020a | m² | Vidrio laminar de seguridad Seeglass Pro "C3 SYSTEMS", conjunto formado por vidrio exterior templado incoloro de 8 mm y vidrio interior laminado incoloro de 8 mm de espesor. (material) | 5.610 | 105158.12 | 589937.05 |
| mo011 | h | Maestro 1ª montador. (mano de obra) | 3.237 | 5122.14 | 16580.37 |
| mo080 | h | Ayudante montador. (mano de obra) | 3.237 | 3648.83 | 11811.26 |
| % | % | Herramientas | 2 % | 1224702.55 | 24494.05 |
|  |  | Costes directos |  |  | 1249196.60 |
