# Colocación y fijación de jamba de madera de pino

- Propiedad del archivo: CYPE INGENIEROS, S.A.
- Formato: FIEBDC-3/2002
- Ámbito geográfico: Chile
- Divisa: CHL
- Costes indirectos: 3.00 %
- Gastos generales: 13.00 %
- Beneficio industrial: 6.00 %
- IVA: 19.00 %

**HEC030** Ud Colocación y fijación de jamba de madera de pino, simultáneas a la ejecución del tabique y sin el piso colocado, mediante recibido al perfil autosoportante con tornillería, para fijar posteriormente, sobre él, el marco de las puertas exteriores y ventanas de hasta 2 m² de superficie.
Colocación y fijación de jamba de madera de pino, simultáneas a la ejecución del tabique y sin el piso colocado, mediante recibido al perfil autosoportante con tornillería, para fijar posteriormente, sobre él, el marco de las puertas exteriores y ventanas de hasta 2 m² de superficie. Incluso parte proporcional de replanteo, nivelación y aplomado.
Incluye: Replanteo. Nivelación y aplomado. Fijación definitiva del jamba.
Criterio de medición de proyecto: Número de unidades previstas, según documentación gráfica de Proyecto.
Criterio de medición de obra: Se medirá el número de unidades realmente ejecutadas según especificaciones de Proyecto.

| Código | Ud | Descripción | Rendimiento | Precio | Importe |
|---|---|---|---|---|---|
| mo020 | h | Maestro 1ª construcción. (mano de obra) | 0.277 | 4856.40 | 1345.22 |
| mo113 | h | Jornal construcción. (mano de obra) | 0.277 | 3431.79 | 950.61 |
| % | % | Herramientas | 2 % | 2295.83 | 45.92 |
|  |  | Costes directos |  |  | 2341.75 |
