# Sombrerete de ducto de ventilación para depósito de combustible líquido

- Propiedad del archivo: CYPE Ingenieros S.A.
- Formato: FIEBDC-3/2016
- Programa: Generador de precios de la construcción. CYPE Ingenieros, S.A.
- Fecha: 17/05/2024
- Ámbito geográfico: Chile
- Divisa: CHL
- Costes indirectos: 3 %
- Gastos generales: 13 %
- Beneficio industrial: 6 %
- IVA: 19 %

## I Instalaciones

### IC Calefacción, refrigeración, climatización y A.C.S.

#### ICD Combustible líquido

**ICD117** Ud Sombrerete de ducto de ventilación para depósito de combustible líquido.
Sombrerete de ducto de ventilación para depósito de combustible líquido, tipo seta, de 1 1/2", colocado mediante unión roscada. Totalmente montado, conexionado y probado.
Incluye: Replanteo. Conexión del sombrerete al ducto de ventilación.
Criterio de medición de proyecto: Número de unidades previstas, según documentación gráfica de Proyecto.
Criterio de medición de obra: Se medirá el número de unidades realmente ejecutadas según especificaciones de Proyecto.

| Código | Ud | Descripción | Rendimiento | Precio | Importe |
|---|---|---|---|---|---|
| mt38dep030c | Ud | Sombrerete tipo seta, de latón, con rejilla cortafuegos, para roscar, de 1 1/2". (material) | 1 | 6037.44 | 6037.440 |
| mo004 | h | Maestro 1ª calefactor. (mano de obra) | 0.114 | 8556.75 | 975.470 |
| mo103 | h | Ayudante calefactor. (mano de obra) | 0.114 | 6212.96 | 708.277 |
| % | % | Herramientas | 2 % | 7721.187 | 154.424 |
|  |  | Costes directos |  |  | 7875.611 |
