# Tobera

- Propiedad del archivo: CYPE Ingenieros S.A.
- Formato: FIEBDC-3/2016
- Programa: Generador de precios de la construcción. CYPE Ingenieros, S.A.
- Fecha: 10/02/2025
- Ámbito geográfico: Chile
- Divisa: CHL
- Costes indirectos: 3 %
- Gastos generales: 13 %
- Beneficio industrial: 6 %
- IVA: 19 %

## I Instalaciones

### IC Calefacción, refrigeración, climatización y A.C.S.

#### ICR Sistemas de conducción de aire

**ICR090** Ud Tobera.
Tobera de aluminio para impulsión de aire, de largo alcance, tamaño nominal 125 mm, orientable con ángulo de +/- 30° (hacia arriba o hacia abajo), pintado en color RAL 9010, con pieza de conexión lateral a ducto rectangular. Incluso accesorios de montaje y elementos de fijación.
Incluye: Replanteo. Apertura del hueco en el ducto. Fijación del soporte de las toberas al ducto. Colocación de la tobera. Comprobación de su correcto funcionamiento.
Criterio de medición de proyecto: Número de unidades previstas, según documentación gráfica de Proyecto.
Criterio de medición de obra: Se medirá el número de unidades realmente ejecutadas según especificaciones de Proyecto.

| Código | Ud | Descripción | Rendimiento | Precio | Importe |
|---|---|---|---|---|---|
| mt42trx600cdcad | Ud | Tobera de aluminio para impulsión de aire, de largo alcance, tamaño nominal 125 mm, orientable con ángulo de +/- 30° (hacia arriba o hacia abajo), pintado en color RAL 9010, con pieza de conexión lateral a ducto rectangular. (material) | 1 | 290435.89 | 290435.890 |
| mo005 | h | Maestro 1ª instalador de climatización. (mano de obra) | 0.264 | 8929.75 | 2357.454 |
| mo104 | h | Ayudante instalador de climatización. (mano de obra) | 0.264 | 6483.02 | 1711.517 |
| % | % | Herramientas | 2 % | 294504.861 | 5890.097 |
|  |  | Costes directos |  |  | 300394.958 |

## Recursos

**mt42trx600cdcad** Ud Tobera de aluminio para impulsión de aire
Datos técnicos: Coste energético 8.816 MJ; Emisión de CO2 0.586 kg
Residuos:
- embalaje: re150101 Envases de papel y cartón. (componente de residuo); rendimiento 0.18 kg; Código LER 15 01 01; Masa del elemento 1 kg; Volumen 0.001333 m3
- embalaje: re170203 Plástico. (componente de residuo); rendimiento 0.09 kg; Código LER 17 02 03; Masa del elemento 1 kg; Volumen 0.001667 m3
