# Colector prefabricado de distribución de agua para uso doméstico

- Propiedad del archivo: CYPE Ingenieros S.A.
- Formato: FIEBDC-3/2016
- Programa: Generador de precios de la construcción. CYPE Ingenieros, S.A.
- Fecha: 17/05/2024
- Ámbito geográfico: Chile
- Divisa: CHL
- Costes indirectos: 3 %
- Gastos generales: 13 %
- Beneficio industrial: 6 %
- IVA: 19 %

## I Instalaciones

### IC Calefacción, refrigeración, climatización y A.C.S.

#### ICS Sistemas de conducción de agua

**ICS025** Ud Colector prefabricado de distribución de agua para uso doméstico.
Colector de plástico (PPSU), con tres derivaciones, con tapón.
Incluye: Replanteo. Montaje de las válvulas de corte. Colocación y fijación del colector. Conexión a la red de distribución. Comprobación de su correcto funcionamiento.
Criterio de medición de proyecto: Número de unidades previstas, según documentación gráfica de Proyecto.
Criterio de medición de obra: Se medirá el número de unidades realmente ejecutadas según especificaciones de Proyecto.

| Código | Ud | Descripción | Rendimiento | Precio | Importe |
|---|---|---|---|---|---|
| mt38tmc520b | Ud | Colector de plástico (PPSU), con tres derivaciones, con tapón. (material) | 1 | 11199.25 | 11199.250 |
| mt38www012 | Ud | Material auxiliar para instalaciones de calefacción y A.C.S. (material) | 1 | 2376.5 | 2376.500 |
| mo004 | h | Maestro 1ª calefactor. (mano de obra) | 0.239 | 8556.75 | 2045.063 |
| mo103 | h | Ayudante calefactor. (mano de obra) | 0.239 | 6212.96 | 1484.897 |
| % | % | Herramientas | 2 % | 17105.710 | 342.114 |
|  |  | Costes directos |  |  | 17447.824 |

Residuos:
- colocación: mt38tmc520b Colector de plástico (PPSU), con tres derivaciones, con tapón; factor de residuo 0.0270763

## Recursos

**mt38tmc520b** Ud Colector de plástico (PPSU), con tres derivaciones, con tapón
Datos técnicos: Coste energético 12.710 MJ; Emisión de CO2 0.660 kg; Código LER 17 02 03; Masa del elemento 0.131 kg; Volumen 0.000218 m3
Residuos:
- embalaje: re150101 Envases de papel y cartón. (componente de residuo); rendimiento 0.035 kg; Código LER 15 01 01; Masa del elemento 1 kg; Volumen 0.001333 m3
