# Colector para grupo hidráulico

- Propiedad del archivo: CYPE Ingenieros S.A.
- Formato: FIEBDC-3/2016
- Programa: Generador de precios de la construcción. CYPE Ingenieros, S.A.
- Fecha: 17/05/2024
- Ámbito geográfico: Chile
- Divisa: CHL
- Costes indirectos: 3 %
- Gastos generales: 13 %
- Beneficio industrial: 6 %
- IVA: 19 %

## I Instalaciones

### IC Calefacción, refrigeración, climatización y A.C.S.

#### ICS Sistemas de conducción de agua

**ICS115** Ud Colector para grupo hidráulico.
Colector hidráulico para 2 grupos hidráulicos de impulsión directa o de mezcla.
Incluye: Replanteo. Colocación. Conexionado y comprobación de su correcto funcionamiento.
Criterio de medición de proyecto: Número de unidades previstas, según documentación gráfica de Proyecto.
Criterio de medición de obra: Se medirá el número de unidades realmente ejecutadas según especificaciones de Proyecto.

| Código | Ud | Descripción | Rendimiento | Precio | Importe |
|---|---|---|---|---|---|
| mt38vai707a | Ud | Colector hidráulico para 2 grupos hidráulicos de impulsión directa o de mezcla. (material) | 1 | 356474.84 | 356474.840 |
| mo011 | h | Maestro 1ª montador. (mano de obra) | 0.227 | 8556.75 | 1942.382 |
| mo080 | h | Ayudante montador. (mano de obra) | 0.227 | 6224.8 | 1413.030 |
| % | % | Herramientas | 2 % | 359830.252 | 7196.605 |
|  |  | Costes directos |  |  | 367026.857 |

## Recursos

**mt38vai707a** Ud Colector hidráulico para 2 grupos hidráulicos de impulsión directa o de mezcla
Datos técnicos: Coste energético 319.820 MJ; Emisión de CO2 21.549 kg
Residuos:
- embalaje: re150101 Envases de papel y cartón. (componente de residuo); rendimiento 0.086 kg; Código LER 15 01 01; Masa del elemento 1 kg; Volumen 0.001333 m3
