# Climatizadora (UTA) de baja silueta, a dos tubos, con batería de agua fría

- Propiedad del archivo: CYPE Ingenieros S.A.
- Formato: FIEBDC-3/2016
- Programa: Generador de precios de la construcción. CYPE Ingenieros, S.A.
- Fecha: 17/05/2024
- Ámbito geográfico: Chile
- Divisa: CHL
- Costes indirectos: 3 %
- Gastos generales: 13 %
- Beneficio industrial: 6 %
- IVA: 19 %

## I Instalaciones

### IC Calefacción, refrigeración, climatización y A.C.S.

#### ICT Unidades de tratamiento de aire (climatizadoras)

**ICT020** Ud Climatizadora (UTA) de baja silueta, a dos tubos, con batería de agua fría.
Unidad de tratamiento de aire, para colocación en cielo falso, con batería de agua fría de 3 filas de cobre/aluminio con separador de gotas estándar de malla metálica, de baja altura (380 mm), carrocería exterior pintada en verde (RAL 5018) y gris (RAL 7024), panel sándwich con aislamiento de lana de roca M0 de 25 mm de espesor, ventilador centrífugo de acoplamiento directo monofásico de 230 V, filtro gravimétrico plisado G4 con tratamiento antimicrobiano; con válvula de tres vías con bypass (4 vías), con actuador. Totalmente montada, conexionada y puesta en marcha por la empresa instaladora para la comprobación de su correcto funcionamiento.
Incluye: Replanteo de la unidad. Colocación y fijación de la unidad. Conexionado con las redes de conducción de agua, eléctrica, de recogida de condensados, y de ductos. Puesta en marcha.
Criterio de medición de proyecto: Número de unidades previstas, según documentación gráfica de Proyecto.
Criterio de medición de obra: Se medirá el número de unidades realmente ejecutadas según especificaciones de Proyecto.

| Código | Ud | Descripción | Rendimiento | Precio | Importe |
|---|---|---|---|---|---|
| mt42ctc010a | Ud | Unidad de tratamiento de aire, para colocación en cielo falso, con batería de agua fría de 3 filas de cobre/aluminio con separador de gotas estándar de malla metálica, de baja altura (380 mm), carrocería exterior pintada en verde (RAL 5018) y gris (RAL 7024), panel sándwich con aislamiento de lana de roca M0 de 25 mm de espesor, ventilador centrífugo de acoplamiento directo monofásico de 230 V, filtro gravimétrico plisado G4 con tratamiento antimicrobiano. (material) | 1 | 1697769.26 | 1697769.260 |
| mt42vsi010dg | Ud | Válvula de tres vías con bypass (4 vías), con actuador; incluso conexiones y montaje. (material) | 1 | 122190.9 | 122190.900 |
| mo005 | h | Maestro 1ª instalador de climatización. (mano de obra) | 4.547 | 8556.75 | 38907.542 |
| mo104 | h | Ayudante instalador de climatización. (mano de obra) | 4.547 | 6212.96 | 28250.329 |
| % | % | Herramientas | 2 % | 1887118.031 | 37742.361 |
|  |  | Costes directos |  |  | 1924860.392 |

## Recursos

**mt42vsi010dg** Ud Válvula de tres vías con bypass (4 vías), con actuador; incluso conexiones y montaje
Datos técnicos: Coste energético 51.869 MJ; Emisión de CO2 2.177 kg
Residuos:
- embalaje: re150101 Envases de papel y cartón. (componente de residuo); rendimiento 0.072 kg; Código LER 15 01 01; Masa del elemento 1 kg; Volumen 0.001333 m3
