# Caja para mecanismo, empotrada en perfiles autosoportantes de placas o cielos falsos de placas

- Propiedad del archivo: CYPE Ingenieros S.A.
- Formato: FIEBDC-3/2016
- Programa: Generador de precios de la construcción. CYPE Ingenieros, S.A.
- Fecha: 10/02/2025
- Ámbito geográfico: Chile
- Divisa: CHL
- Costes indirectos: 3 %
- Gastos generales: 13 %
- Beneficio industrial: 6 %
- IVA: 19 %

## I Instalaciones

### IE Eléctricas

#### IEM Mecanismos

**IEM011** Ud Caja para mecanismo, empotrada en perfiles autosoportantes de placas o cielos falsos de placas.
Caja universal de 1 elemento, con pestañas de sujeción, de plástico ABS autoextinguible, libre de halógenos, enlazable, de 65 mm de diámetro y 40 mm de anchura, con grados de protección IP30 e IK07, según IEC 60439. Instalación empotrada en perfiles autosoportantes de placas o cielos falsos de placas.
Incluye: Replanteo. Montaje. Colocación.
Criterio de medición de proyecto: Número de unidades previstas, según documentación gráfica de Proyecto.
Criterio de medición de obra: Se medirá el número de unidades realmente ejecutadas según especificaciones de Proyecto.

| Código | Ud | Descripción | Rendimiento | Precio | Importe |
|---|---|---|---|---|---|
| mt33cmg020a | Ud | Caja universal de 1 elemento, con pestañas de sujeción, de plástico ABS autoextinguible, libre de halógenos, enlazable, de 65 mm de diámetro y 40 mm de anchura, con grados de protección IP30 e IK07, según IEC 60439, para empotrar en perfiles autosoportantes de placas y cielos falsos de placas, incluso tornillos de fijación del mecanismo. (material) | 1 | 1051.3 | 1051.300 |
| mo003 | h | Maestro 1ª electricista. (mano de obra) | 0.091 | 8929.75 | 812.607 |
| % | % | Herramientas | 2 % | 1863.907 | 37.278 |
|  |  | Costes directos |  |  | 1901.185 |
