# Ducto de ventilación de sección circular

- Propiedad del archivo: CYPE Ingenieros S.A.
- Formato: FIEBDC-3/2016
- Programa: Generador de precios de la construcción. CYPE Ingenieros, S.A.
- Fecha: 24/10/2023
- Ámbito geográfico: Chile
- Divisa: CHL
- Costes indirectos: 3 %
- Gastos generales: 13 %
- Beneficio industrial: 6 %
- IVA: 19 %

## I Instalaciones

### IV Ventilación

#### IVG Ventilación mecánica para garajes

**IVG025** m Ducto de ventilación de sección circular.
Ducto circular de pared simple helicoidal de acero inoxidable, de 600 mm de diámetro y 0,5 mm de espesor, con refuerzos, suministrado en tramos de 3 ó 5 m. Incluso accesorios de montaje y elementos de fijación.
Incluye: Replanteo del recorrido de los ductos. Marcado y posterior anclaje de los soportes de los ductos. Montaje y fijación de ductos. Conexiones entre la red de ductos y los ventiladores o cajas de ventilación. Comprobación de su correcto funcionamiento.
Criterio de medición de proyecto: Longitud proyectada, según documentación gráfica de Proyecto, medida entre los ejes de los elementos o de los puntos a conectar, descontando las piezas especiales.
Criterio de medición de obra: Se medirá la longitud realmente ejecutada según especificaciones de Proyecto.

| Código | Ud | Descripción | Rendimiento | Precio | Importe |
|---|---|---|---|---|---|
| mt42con205p | m | Ducto circular de pared simple helicoidal de acero inoxidable, de 600 mm de diámetro y 0,5 mm de espesor, con refuerzos, suministrado en tramos de 3 ó 5 m. (material) | 1.05 | 107503.2 | 112878.360 |
| mt42con500s | Ud | Brida de 600 mm de diámetro y soporte de techo con varilla para fijación de ductos circulares de aire en instalaciones de ventilación y climatización. (material) | 0.3 | 11970.38 | 3591.114 |
| mo013 | h | Maestro 1ª instalador de ductos de placa metálica. (mano de obra) | 0.057 | 8316.64 | 474.048 |
| mo084 | h | Ayudante instalador de ductos de placa metálica. (mano de obra) | 0.057 | 6051.33 | 344.926 |
| % | % | Herramientas | 2 % | 117288.448 | 2345.769 |
|  |  | Costes directos |  |  | 119634.217 |

Residuos:
- colocación: mt42con205p; factor de residuo 0.0225374

## Recursos

**mt42con205p** m Ducto circular de pared simple helicoidal de acero inoxidable
Datos técnicos: Coste energético 74.744 MJ; Emisión de CO2 3.770 kg; Código LER 17 04 05; Masa del elemento 7.408 kg; Volumen 0.003528 m3
Residuos:
- embalaje: re170201 Madera. (componente de residuo); rendimiento 0.012 kg; Código LER 17 02 01; Masa del elemento 1 kg; Volumen 0.000909 m3
- embalaje: re170203 Plástico. (componente de residuo); rendimiento 0.003 kg; Código LER 17 02 03; Masa del elemento 1 kg; Volumen 0.001667 m3
