# Terminal de ventilación, de pared

- Propiedad del archivo: CYPE Ingenieros S.A.
- Formato: FIEBDC-3/2016
- Programa: Generador de precios de la construcción. CYPE Ingenieros, S.A.
- Fecha: 28/10/2025
- Ámbito geográfico: Chile
- Divisa: CHL
- Costes indirectos: 3 %
- Gastos generales: 13 %
- Beneficio industrial: 6 %
- IVA: 19 %

## I Instalaciones

### IV Ventilación

#### IVM Ventilación mecánica

**IVM028** Ud Terminal de ventilación, de pared.
Boca de ventilación de acero inoxidable, para ducto de 125 mm de diámetro, con embellecedor con visera contra la lluvia y malla de protección contra la entrada de hojas y pájaros.
Incluye: Replanteo. Colocación.
Criterio de medición de proyecto: Número de unidades previstas, según documentación gráfica de Proyecto.
Criterio de medición de obra: Se medirá el número de unidades realmente ejecutadas según especificaciones de Proyecto.

| Código | Ud | Descripción | Rendimiento | Precio | Importe |
|---|---|---|---|---|---|
| mt42svi510a | Ud | Boca de ventilación de acero inoxidable, para ducto de 125 mm de diámetro, con embellecedor con visera contra la lluvia y malla de protección contra la entrada de hojas y pájaros. (material) | 1 | 51442.59 | 51442.590 |
| mo005 | h | Maestro 1ª instalador de climatización. (mano de obra) | 0.171 | 8929.75 | 1526.987 |
| mo104 | h | Ayudante instalador de climatización. (mano de obra) | 0.171 | 6483.02 | 1108.596 |
| % | % | Herramientas | 2 % | 54078.173 | 1081.563 |
|  |  | Costes directos |  |  | 55159.736 |
