# Puerta de closet, de madera

- Propiedad del archivo: CYPE Ingenieros S.A.
- Formato: FIEBDC-3/2016
- Programa: Generador de precios de la construcción. CYPE Ingenieros, S.A.
- Fecha: 17/05/2024
- Ámbito geográfico: Chile
- Divisa: CHL
- Costes indirectos: 3 %
- Gastos generales: 13 %
- Beneficio industrial: 6 %
- IVA: 19 %

## L Puertas, ventanas, closets, cerrajería, vidrios y protecciones solares

### LA Closets

#### LAH Frentes de closets, de madera

**LAH010** Ud Puerta de closet, de madera.
Puerta de closet de dos hojas de 180 cm de altura con altillo de 40 cm de 50x3,5 cm, de placa, compuesta por alma alveolada, bastidor de madera de pino, y tableros de MDF; marco de madera de pino, de 30x70 mm; pilastra de madera de pino, de 12x43 mm, para pintar en obra en la cara exterior. Incluso herrajes de colgar, cierre y tirador sobre escudo largo de latón, color negro, acabado brillante, serie básica.
Incluye: Presentación de la puerta. Colocación, aplomado y nivelación de marcos. Recibido a la obra de los elementos de fijación de marcos. Colocación de los herrajes de colgar. Colocación de la hoja. Colocación de los herrajes de cierre. Ajuste final.
Criterio de medición de proyecto: Número de unidades previstas, según documentación gráfica de Proyecto.
Criterio de medición de obra: Se medirá el número de unidades realmente ejecutadas según especificaciones de Proyecto.

| Código | Ud | Descripción | Rendimiento | Precio | Importe |
|---|---|---|---|---|---|
| mt22aap070db | Ud | Marco de madera de pino, para puerta de closet de dos hojas de 180 cm de altura con altillo de 40 cm, 30x70 mm, con elementos de fijación. (material) | 1 | 14126.42 | 14126.420 |
| mt22atc030c | m | Pilastra de madera de pino, 12x43 mm, para pintar en obra. (material) | 7.1 | 661.4 | 4695.940 |
| mt22ppe071ab | Ud | Puerta de closet de placa, compuesta por alma alveolada, bastidor de madera de pino, y tableros de MDF, lisa, prepintada, 180x50x3,5 cm, según NCh 354. (material) | 2 | 11608.25 | 23216.500 |
| mt22ppe071ac | Ud | Puerta de altillo de placa, compuesta por alma alveolada, bastidor de madera de pino, y tableros de MDF, lisa, prepintada, 40x50x3,5 cm, según NCh 354. (material) | 2 | 6964.95 | 13929.900 |
| mt23icl010jb | Ud | Pernio de 80x52 mm, con remate, de latón, color negro, acabado brillante, para puerta de closet o altillo. (material) | 10 | 533.31 | 5333.100 |
| mt23hcl010aa | Ud | Juego de tirador y escudo largo de latón, color negro, acabado brillante, serie básica, para puerta de closet. (material) | 2 | 5671.69 | 11343.380 |
| mt23hcl011aa | Ud | Juego de tirador y escudo largo de latón, color negro, acabado brillante, serie básica, para puerta de altillo de armario. (material) | 2 | 4706.65 | 9413.300 |
| mt23ppb050 | Ud | Imán de cierre para puerta de closet o altillo. (material) | 6 | 227.56 | 1365.360 |
| mt23ppb031 | Ud | Tornillo de latón 21/35 mm. (material) | 60 | 45.51 | 2730.600 |
| mo017 | h | Maestro 1ª carpintero. (mano de obra) | 2.046 | 8447.62 | 17283.831 |
| mo058 | h | Ayudante carpintero. (mano de obra) | 2.046 | 6263.3 | 12814.712 |
| % | % | Herramientas | 2 % | 116253.043 | 2325.061 |
|  |  | Costes directos |  |  | 118578.104 |

Residuos:
- colocación: mt22aap070db; factor de residuo 0.014
- colocación: mt22atc030c Pilastra de madera de pino, 12x43 mm, para pintar en obra; factor de residuo 0.0028
- colocación: mt23ppb031 Tornillo de latón 21/35 mm; factor de residuo 0.01

## Recursos

**mt22aap070db** Ud Marco de madera de pino
Datos técnicos: Coste energético 1488.406 MJ; Emisión de CO2 -19.889 kg; Código LER 17 02 01; Masa del elemento 10.9 kg; Volumen 0.009909 m3
Residuos:
- embalaje: re170203 Plástico. (componente de residuo); rendimiento 0.08 kg; Código LER 17 02 03; Masa del elemento 1 kg; Volumen 0.001667 m3

**mt22atc030c** m Pilastra de madera de pino, 12x43 mm, para pintar en obra
Datos técnicos: Coste energético 12.266 MJ; Emisión de CO2 0.286 kg; Código LER 17 02 01; Masa del elemento 0.3 kg; Volumen 0.000273 m3
Residuos:
- embalaje: re170203 Plástico; rendimiento 0.002 kg

**mt22ppe071ab** Ud Puerta de closet de placa
Datos técnicos: Coste energético 298.604 MJ; Emisión de CO2 2.097 kg
Residuos:
- embalaje: re170203 Plástico; rendimiento 0.102 kg
- embalaje: re170604 Materiales de aislamiento distintos de los especificados en los códigos 17 06 01 y 17 06 03. (componente de residuo); rendimiento 0.023 kg; Código LER 17 06 04; Masa del elemento 1 kg; Volumen 0.001667 m3

**mt22ppe071ac** Ud Puerta de altillo de placa
Datos técnicos: Coste energético 298.604 MJ; Emisión de CO2 2.097 kg
Residuos:
- embalaje: re170203 Plástico; rendimiento 0.102 kg
- embalaje: re170604 Materiales de aislamiento distintos de los especificados en los códigos 17 06 01 y 17 06 03; rendimiento 0.023 kg

**mt23hcl010aa** Ud Juego de tirador y escudo largo de latón, color negro, acabado brillante, serie básica, para puerta de closet
Datos técnicos: Coste energético 19.366 MJ; Emisión de CO2 1.359 kg
Residuos:
- embalaje: re150101 Envases de papel y cartón. (componente de residuo); rendimiento 0.072 kg; Código LER 15 01 01; Masa del elemento 1 kg; Volumen 0.001333 m3

**mt23hcl011aa** Ud Juego de tirador y escudo largo de latón
Datos técnicos: Coste energético 19.366 MJ; Emisión de CO2 1.359 kg
Residuos:
- embalaje: re150101 Envases de papel y cartón; rendimiento 0.072 kg

**mt23ppb031** Ud Tornillo de latón 21/35 mm
Datos técnicos: Coste energético 1.266 MJ; Emisión de CO2 0.086 kg; Código LER 17 04 01; Masa del elemento 0.0072 kg; Volumen 0.000005 m3
Residuos:
- embalaje: re150101 Envases de papel y cartón; rendimiento 0.001 kg
