# Puerta interior abatible, de madera

- Propiedad del archivo: CYPE Ingenieros S.A.
- Formato: FIEBDC-3/2016
- Programa: Generador de precios de la construcción. CYPE Ingenieros, S.A.
- Fecha: 17/05/2024
- Ámbito geográfico: Chile
- Divisa: CHL
- Costes indirectos: 3 %
- Gastos generales: 13 %
- Beneficio industrial: 6 %
- IVA: 19 %

## L Puertas, ventanas, closets, cerrajería, vidrios y protecciones solares

### LP Puertas interiores

#### LPM De madera

**LPM010** Ud Puerta interior abatible, de madera.
Puerta interior abatible, de tablero, de una hoja de 210x70x4,5 cm, con bastidor, refuerzos y paneles de madera maciza de pino oregón (Pseudotsuga menziesii), barnizada en taller; marco de madera de pino, de 30x70 mm; pilastra de madera de pino, de 12x43 mm, para pintar en obra. Incluso, bisagras, herrajes de colgar, de cierre y manilla sobre escudo largo de latón, color negro, acabado brillante, serie básica.
Incluye: Presentación de la puerta. Colocación, aplomado y nivelación de marcos. Recibido a la obra de los elementos de fijación de marcos. Colocación de los herrajes de colgar. Colocación de la hoja. Colocación de los herrajes de cierre. Colocación de accesorios. Ajuste final.
Criterio de medición de proyecto: Número de unidades previstas, según documentación gráfica de Proyecto.
Criterio de medición de obra: Se medirá el número de unidades realmente ejecutadas según especificaciones de Proyecto.

| Código | Ud | Descripción | Rendimiento | Precio | Importe |
|---|---|---|---|---|---|
| mt22aap070la | Ud | Marco de madera de pino, para puerta de una hoja, 30x70 mm, con elementos de fijación. (material) | 1 | 6726.86 | 6726.860 |
| mt22ppf150ab | Ud | Hoja de puerta interior de tablero, compuesta por bastidor, refuerzos y paneles de madera maciza de pino oregón (Pseudotsuga menziesii), barnizada en taller, 210x70x4,5 cm, según NCh 354. (material) | 1 | 52430.81 | 52430.810 |
| mt22atc030c | m | Pilastra de madera de pino, 12x43 mm, para pintar en obra. (material) | 10.2 | 661.4 | 6746.280 |
| mt23ibl010jb | Ud | Pernio de 100x58 mm, con remate, de latón, acabado brillante, para puerta de paso interior. (material) | 3 | 558.7 | 1676.100 |
| mt23ppb031 | Ud | Tornillo de latón 21/35 mm. (material) | 18 | 45.51 | 819.180 |
| mt23ppb200 | Ud | Cerradura de embutir, frente, accesorios y tornillos de atado, para puerta de paso interior. (material) | 1 | 8565.33 | 8565.330 |
| mt23hbl010aa | Ud | Juego de manilla y escudo largo de latón, color negro, acabado brillante, serie básica, para puerta interior. (material) | 1 | 6162.67 | 6162.670 |
| mo017 | h | Maestro 1ª carpintero. (mano de obra) | 1.023 | 8447.62 | 8641.915 |
| mo058 | h | Ayudante carpintero. (mano de obra) | 1.023 | 6263.3 | 6407.356 |
| % | % | Herramientas | 2 % | 98176.501 | 1963.530 |
|  |  | Costes directos |  |  | 100140.031 |

Residuos:
- colocación: mt22aap070la Marco de madera de pino, para puerta de una hoja, 30x70 mm, con elementos de fijación; factor de residuo 0.014
- colocación: mt22ppf150ab; factor de residuo 0.00277695
- colocación: mt22atc030c Pilastra de madera de pino, 12x43 mm, para pintar en obra; factor de residuo 0.0028
- colocación: mt23ppb031 Tornillo de latón 21/35 mm; factor de residuo 0.01

## Recursos

**mt22aap070la** Ud Marco de madera de pino, para puerta de una hoja, 30x70 mm, con elementos de fijación
Datos técnicos: Coste energético 1257.478 MJ; Emisión de CO2 -16.727 kg; Código LER 17 02 01; Masa del elemento 9.2 kg; Volumen 0.008364 m3
Residuos:
- embalaje: re170203 Plástico. (componente de residuo); rendimiento 0.08 kg; Código LER 17 02 03; Masa del elemento 1 kg; Volumen 0.001667 m3

**mt22ppf150ab** Ud Hoja de puerta interior de tablero
Datos técnicos: Coste energético 1109.361 MJ; Emisión de CO2 25.909 kg; Código LER 17 02 01; Masa del elemento 27.25 kg; Volumen 0.024773 m3
Residuos:
- embalaje: re150101 Envases de papel y cartón. (componente de residuo); rendimiento 0.251 kg; Código LER 15 01 01; Masa del elemento 1 kg; Volumen 0.001333 m3
- embalaje: re170203 Plástico; rendimiento 0.124 kg
- embalaje: re170604 Materiales de aislamiento distintos de los especificados en los códigos 17 06 01 y 17 06 03. (componente de residuo); rendimiento 0.013 kg; Código LER 17 06 04; Masa del elemento 1 kg; Volumen 0.001667 m3

**mt22atc030c** m Pilastra de madera de pino, 12x43 mm, para pintar en obra
Datos técnicos: Coste energético 12.266 MJ; Emisión de CO2 0.286 kg; Código LER 17 02 01; Masa del elemento 0.3 kg; Volumen 0.000273 m3
Residuos:
- embalaje: re170203 Plástico; rendimiento 0.002 kg

**mt23ppb031** Ud Tornillo de latón 21/35 mm
Datos técnicos: Coste energético 1.266 MJ; Emisión de CO2 0.086 kg; Código LER 17 04 01; Masa del elemento 0.0072 kg; Volumen 0.000005 m3
Residuos:
- embalaje: re150101 Envases de papel y cartón; rendimiento 0.001 kg

**mt23hbl010aa** Ud Juego de manilla y escudo largo de latón, color negro, acabado brillante, serie básica, para puerta interior
Datos técnicos: Coste energético 19.366 MJ; Emisión de CO2 1.359 kg
Residuos:
- embalaje: re150101 Envases de papel y cartón; rendimiento 0.072 kg
