# Contraventana de PVC

- Propiedad del archivo: CYPE Ingenieros S.A.
- Formato: FIEBDC-3/2016
- Programa: Generador de precios de la construcción. CYPE Ingenieros, S.A.
- Fecha: 10/02/2025
- Ámbito geográfico: Chile
- Divisa: CHL
- Costes indirectos: 3 %
- Gastos generales: 13 %
- Beneficio industrial: 6 %
- IVA: 19 %

## L Puertas, ventanas, closets, cerrajería, vidrios y protecciones solares

### LS Protecciones solares

#### LSV Contraventanas

**LSV010** Ud Contraventana de PVC.
Contraventana de PVC, tipo mallorquina, una hoja practicable, de lamas fijas, 300x600 mm, acabado blanco estándar. Colocación exterior en ventana.
Incluye: Colocación y fijación del marco. Colocación y fijación de los elementos de colgar. Colocación de la hoja.
Criterio de medición de proyecto: Número de unidades previstas, según documentación gráfica de Proyecto.
Criterio de medición de obra: Se medirá el número de unidades realmente ejecutadas según especificaciones de Proyecto.

| Código | Ud | Descripción | Rendimiento | Precio | Importe |
|---|---|---|---|---|---|
| mt24dbc010aa | Ud | Contraventana de PVC, tipo mallorquina, una hoja practicable, de lamas fijas, 300x600 mm, acabado blanco estándar; con herrajes de colgar y apertura, tornillería de acero inoxidable y elementos de estanqueidad. (material) | 1 | 66130.94 | 66130.940 |
| mt15sja100 | Ud | Cartucho de masilla de silicona neutra. (material) | 0.063 | 3850.32 | 242.570 |
| mo018 | h | Maestro 1ª cerrajero. (mano de obra) | 1.137 | 8805.63 | 10012.001 |
| mo059 | h | Ayudante cerrajero. (mano de obra) | 0.568 | 6509.67 | 3697.493 |
| % | % | Herramientas | 2 % | 80083.004 | 1601.660 |
|  |  | Costes directos |  |  | 81684.664 |

Residuos:
- colocación: mt15sja100 Cartucho de masilla de silicona neutra; factor de residuo 0.06

## Recursos

**mt24dbc010aa** Ud Contraventana de PVC
Datos técnicos: Coste energético 144.602 MJ; Emisión de CO2 14.505 kg
Residuos:
- embalaje: re170203 Plástico. (componente de residuo); rendimiento 0.104 kg; Código LER 17 02 03; Masa del elemento 1 kg; Volumen 0.001667 m3
- embalaje: re170604 Materiales de aislamiento distintos de los especificados en los códigos 17 06 01 y 17 06 03. (componente de residuo); rendimiento 0.023 kg; Código LER 17 06 04; Masa del elemento 1 kg; Volumen 0.001667 m3

**mt15sja100** Ud Cartucho de masilla de silicona neutra
Datos técnicos: Coste energético 87.088 MJ; Emisión de CO2 3.667 kg; Código LER 17 09 04; Masa del elemento 0.45 kg; Volumen 0.0003 m3
Residuos:
- embalaje: re170203 Plástico; rendimiento 0.1 kg
