# Aislamiento térmico por el exterior de cubiertas inclinadas de estructura de madera

- Propiedad del archivo: CYPE INGENIEROS, S.A.
- Formato: FIEBDC-3/2002
- Ámbito geográfico: Chile
- Divisa: CHL
- Costes indirectos: 3.00 %
- Gastos generales: 13.00 %
- Beneficio industrial: 6.00 %
- IVA: 19.00 %

**NAN010** m² Aislamiento térmico por el exterior de cubiertas inclinadas de estructura de madera, con panel sándwich machihembrado, compuesto de: cara superior de tablero de aglomerado hidrófugo de 10 mm de espesor, núcleo aislante de espuma de poliestireno extruido de 30 mm de espesor y cara inferior de friso de abeto natural de 13 mm de espesor, colocado a tope y fijado mecánicamente sobre perfil estructural. Incluso tirafondos para fijación sobre soporte de madera; banda impermeabilizante autoadhesiva para imprimación y sellado de juntas.
Aislamiento térmico por el exterior de cubiertas inclinadas de estructura de madera, con panel sándwich machihembrado, compuesto de: cara superior de tablero de aglomerado hidrófugo de 10 mm de espesor, núcleo aislante de espuma de poliestireno extruido de 30 mm de espesor y cara inferior de friso de abeto natural de 13 mm de espesor, colocado a tope y fijado mecánicamente sobre perfil estructural. Incluso tirafondos para fijación sobre soporte de madera; banda impermeabilizante autoadhesiva para imprimación y sellado de juntas.
Incluye: Limpieza del soporte. Colocación del panel sándwich. Fijación del panel sándwich. Sellado de juntas y uniones.
Criterio de medición de proyecto: Superficie medida según documentación gráfica de Proyecto.
Criterio de medición de obra: Se medirá la superficie realmente ejecutada según especificaciones de Proyecto.

| Código | Ud | Descripción | Rendimiento | Precio | Importe |
|---|---|---|---|---|---|
| mt13pso010aaa | m² | Panel sándwich machihembrado, compuesto de: cara superior de tablero de aglomerado hidrófugo de 10 mm de espesor, núcleo aislante de espuma de poliestireno extruido de 30 mm de espesor y cara inferior de friso de abeto natural de 13 mm de espesor. (material) | 1.050 | 20439.34 | 21461.31 |
| mt13lpo037e | Ud | Tirafondo de 120 mm de longitud, para fijación sobre soporte de madera. (material) | 5.000 | 76.51 | 382.55 |
| mt13eag030 | m | Banda impermeabilizante autoadhesiva para imprimación y sellado de juntas entre paneles sándwich de madera en cubiertas inclinadas. (material) | 1.000 | 311.11 | 311.11 |
| mq06hor010 | h | Concretera. (maquinaria) | 0.010 | 912.39 | 9.12 |
| mo054 | h | Maestro 1ª montador de aislamientos. (mano de obra) | 0.230 | 5628.66 | 1294.59 |
| mo101 | h | Ayudante montador de aislamientos. (mano de obra) | 0.230 | 4063.51 | 934.61 |
| % | % | Herramientas | 2 % | 24393.29 | 487.87 |
|  |  | Costes directos |  |  | 24881.16 |
