# Borde lateral de cubierta con perfil

- Propiedad del archivo: CYPE Ingenieros S.A.
- Formato: FIEBDC-3/2016
- Programa: Generador de precios de la construcción. CYPE Ingenieros, S.A.
- Fecha: 10/02/2025
- Ámbito geográfico: Chile
- Divisa: CHL
- Costes indirectos: 3 %
- Gastos generales: 13 %
- Beneficio industrial: 6 %
- IVA: 19 %

## Q Cubiertas

### QR Remates

#### QRB Borde lateral

**QRB010** m Borde lateral de cubierta con perfil.
Borde lateral de cubierta con perfil vierteaguas de aluminio lacado, de 15 mm de altura, color blanco RAL 9010 acabado brillante, con perforaciones trapezoidales para su fijación y goterón. Incluso adhesivo cementoso, piezas especiales y silicona neutra.
Incluye: Limpieza y preparación de la superficie. Replanteo. Corte, colocación y fijación del perfil.
Criterio de medición de proyecto: Longitud medida según documentación gráfica de Proyecto.
Criterio de medición de obra: Se medirá la longitud realmente ejecutada según especificaciones de Proyecto.

| Código | Ud | Descripción | Rendimiento | Precio | Importe |
|---|---|---|---|---|---|
| mt09mcr021m | kg | Adhesivo cementoso mejorado, C2, color gris. (material) | 0.18 | 247.84 | 44.611 |
| mt20pcs130aba1 | m | Perfil vierteaguas de aluminio lacado, de 15 mm de altura, color blanco RAL 9010 acabado brillante, con perforaciones trapezoidales para su fijación y goterón, suministrado en barras de 2,5 m de longitud. (material) | 1.1 | 14120.81 | 15532.891 |
| mt15sja100 | Ud | Cartucho de masilla de silicona neutra. (material) | 0.01 | 3850.32 | 38.503 |
| mo020 | h | Maestro 1ª construcción. (mano de obra) | 0.171 | 8689.02 | 1485.822 |
| mo113 | h | Jornal construcción. (mano de obra) | 0.171 | 6257.69 | 1070.065 |
| % | % | Herramientas | 2 % | 18171.892 | 363.438 |
|  |  | Costes directos |  |  | 18535.330 |

Residuos:
- colocación: mt09mcr021m Adhesivo cementoso mejorado, C2, color gris; factor de residuo 0.07
- colocación: mt20pcs130aba1; factor de residuo 0.024
- colocación: mt15sja100 Cartucho de masilla de silicona neutra; factor de residuo 0.06

## Recursos

**mt09mcr021m** kg Adhesivo cementoso mejorado, C2, color gris
Datos técnicos: Coste energético 3.871 MJ; Emisión de CO2 0.344 kg; Código LER 17 09 04; Masa del elemento 1 kg; Volumen 0.000667 m3
Residuos:
- embalaje: re170203 Plástico. (componente de residuo); rendimiento 0.003 kg; Código LER 17 02 03; Masa del elemento 1 kg; Volumen 0.001667 m3

**mt20pcs130aba1** m Perfil vierteaguas de aluminio lacado
Datos técnicos: Coste energético 36.285 MJ; Emisión de CO2 2.579 kg; Código LER 17 04 02; Masa del elemento 0.324 kg; Volumen 0.000216 m3
Residuos:
- embalaje: re170203 Plástico; rendimiento 0.008 kg

**mt15sja100** Ud Cartucho de masilla de silicona neutra
Datos técnicos: Coste energético 87.088 MJ; Emisión de CO2 3.667 kg; Código LER 17 09 04; Masa del elemento 0.45 kg; Volumen 0.0003 m3
Residuos:
- embalaje: re170203 Plástico; rendimiento 0.1 kg
