# Cantonera de PVC

- Propiedad del archivo: CYPE INGENIEROS, S.A.
- Formato: FIEBDC-3/2002
- Ámbito geográfico: Chile
- Divisa: CHL
- Costes indirectos: 3.00 %
- Gastos generales: 13.00 %
- Beneficio industrial: 6.00 %
- IVA: 19.00 %

**RAG018** m Cantonera de PVC.
Cantonera de PVC.
Incluye: Replanteo. Corte de la cantonera. Fijación de la cantonera.
Criterio de medición de proyecto: Longitud medida según documentación gráfica de Proyecto.
Criterio de medición de obra: Se medirá la longitud realmente ejecutada según especificaciones de Proyecto.

| Código | Ud | Descripción | Rendimiento | Precio | Importe |
|---|---|---|---|---|---|
| mt19awa010 | m | Cantonera de PVC en esquinas alicatadas. (material) | 1.050 | 855.57 | 898.35 |
| mo024 | h | Maestro 1ª alicatador. (mano de obra) | 0.172 | 5466.67 | 940.27 |
| % | % | Herramientas | 2 % | 1838.62 | 36.77 |
|  |  | Costes directos |  |  | 1875.39 |
