# Limpiapies textil

- Propiedad del archivo: CYPE Ingenieros S.A.
- Formato: FIEBDC-3/2016
- Programa: Generador de precios de la construcción. CYPE Ingenieros, S.A.
- Fecha: 10/02/2025
- Ámbito geográfico: Chile
- Divisa: CHL
- Costes indirectos: 3 %
- Gastos generales: 13 %
- Beneficio industrial: 6 %
- IVA: 19 %

## R Revestimientos

### RS Pisos

#### RSF Alfombras y limpiapieses

**RSF013** m² Limpiapies textil.
Limpiapies de rizos de vinilo entrelazados, color negro, espesor total 14 mm, uso interior y exterior, enrollable, instalado en cajeado de piso formado por foso de 14 mm de profundidad (no incluido en este precio). Incluso preparación de la superficie soporte.
Incluye: Preparación de la superficie soporte. Colocación del limpiapies.
Criterio de medición de proyecto: Superficie medida según documentación gráfica de Proyecto.
Criterio de medición de obra: Se medirá la superficie realmente ejecutada según especificaciones de Proyecto.

| Código | Ud | Descripción | Rendimiento | Precio | Importe |
|---|---|---|---|---|---|
| mt18fet010d | m² | Limpiapies de rizos de vinilo entrelazados, color negro, espesor total 14 mm, uso interior y exterior, enrollable, para instalar en cajeado de piso formado por foso de 14 mm de profundidad. (material) | 1 | 25637.4 | 25637.400 |
| mo027 | h | Maestro1ª instalador de moquetas y revestimientos textiles. (mano de obra) | 0.034 | 8689.02 | 295.427 |
| mo065 | h | Ayudante instalador de moquetas y revestimientos textiles. (mano de obra) | 0.034 | 6494.86 | 220.825 |
| % | % | Herramientas | 2 % | 26153.652 | 523.073 |
|  |  | Costes directos |  |  | 26676.725 |
