# Piso industrial, sistema MasterTop "MBCC de Sika"

- Propiedad del archivo: CYPE Ingenieros S.A.
- Formato: FIEBDC-3/2016
- Programa: Generador de precios de la construcción. CYPE Ingenieros, S.A.
- Fecha: 10/02/2025
- Ámbito geográfico: Chile
- Divisa: CHL
- Costes indirectos: 3 %
- Gastos generales: 13 %
- Beneficio industrial: 6 %
- IVA: 19 %

## R Revestimientos

### RS Pisos

#### RSI Sistemas de pisos industriales y decorativos

**RSI010** m² Piso industrial, sistema MasterTop "MBCC de Sika".
Piso industrial, realizado con el sistema MasterTop 100 "MBCC de Sika", apto para sótanos, constituido por: radier de hormigón con adición de fibras de 20 cm de espesor, realizada con hormigón H20 (20) 20/6, no expuesto a ciclos hielo-deshielo, exposición a sulfatos despreciable, sin requerimiento de permeabilidad, docilidad blanda, preparado en central, con cemento grado normal con un contenido de fibras sin función estructural, fibras de polipropileno MasterFiber 022 "MBCC de Sika" de 0,6 kg/m³, extendido y vibrado manual mediante regla vibrante; y aplicación sobre el hormigón fresco de capa de rodadura de mortero endurecedor, MasterTop 100 "MBCC de Sika" con resistencia a compresión de 60 N/mm², resistencia a flexión de 10 N/mm² y resistencia a la abrasión según el método Böhme de 6 cm³ / 50 cm², color Gris Natural (5 kg/m²), con acabado superficial mediante platachado y pulido mecánicos.
Criterio de valoración económica: El precio no incluye la base del radier ni la ejecución y el sellado de las juntas.
Incluye: Preparación de la superficie de apoyo del hormigón. Replanteo de las juntas de construcción y de dilatación. Tendido de niveles mediante toques, maestras de hormigón o reglas. Riego de la superficie base. Preparación del hormigón. Vaciado, extendido y vibrado del hormigón. Resolución de encuentros y puntos singulares. Espolvoreo manual sobre el hormigón fresco. Platachado mecánico de la superficie. Pulido mecánico. Curado del hormigón. Limpieza final del piso.
Criterio de medición de proyecto: Superficie medida en proyección horizontal, según documentación gráfica de Proyecto.
Criterio de medición de obra: Se medirá, en proyección horizontal, la superficie realmente ejecutada según especificaciones de Proyecto.

| Código | Ud | Descripción | Rendimiento | Precio | Importe |
|---|---|---|---|---|---|
| mt08aaa010a | m³ | Agua. (material) | 0.036 | 924.2 | 33.271 |
| mt01arg000e | m³ | Arena cribada. (material) | 0.095 | 10855.37 | 1031.260 |
| mt01arg001em | m³ | Árido grueso homogeneizado, de tamaño máximo 20 mm. (material) | 0.164 | 17750 | 2911.000 |
| mt08cem000e | kg | Cemento gris en sacos. (material) | 60.9 | 100.67 | 6130.803 |
| mt08frb010a | kg | Fibras de polipropileno MasterFiber 022 "MBCC de Sika", de 12 mm de longitud y de entre 31 y 35 micras de diámetro, para prevenir fisuras por retracción en elementos de hormigón. (material) | 0.12 | 1558.82 | 187.058 |
| mt09bnc010s | kg | Mortero endurecedor, MasterTop 100 "MBCC de Sika" con resistencia a compresión de 60 N/mm², resistencia a flexión de 10 N/mm² y resistencia a la abrasión según el método Böhme de 6 cm³ / 50 cm², color Gris Natural, compuesto de cemento, áridos seleccionados de cuarzo, pigmentos orgánicos y aditivos, de baja porosidad, con una densidad aparente de 1330 kg/m³, con resistencia a los aceites y a la gasolina, una resistencia a la compresión de 75000 kN/m² y una resistencia a la abrasión según el método Böhme de 6 cm³ / 50 cm². (material) | 5 | 380.83 | 1904.150 |
| mq04dua020b | h | Dumper de descarga frontal de 2 t de carga útil. (maquinaria) | 0.038 | 6809.3 | 258.753 |
| mq06vib020 | h | Regla vibrante de 3 m. (maquinaria) | 0.032 | 3430.36 | 109.772 |
| mq06fra010 | h | Platacho mecánico de hormigón. (maquinaria) | 0.555 | 3724.18 | 2066.920 |
| mq06aca030 | h | Pulidora para pisos de hormigón, compuesta por platos giratorios a los que se acoplan una serie de muelas abrasivas diamantadas, refrigeradas con agua, con sistema de aspiración. (maquinaria) | 0.2 | 9298.32 | 1859.664 |
| mo121 | h | Oficial 1ª aplicador de pisos industriales. (mano de obra) | 0.634 | 8689.02 | 5508.839 |
| mo122 | h | Ayudante aplicador de pisos industriales. (mano de obra) | 1.284 | 6494.86 | 8339.400 |
| % | % | Herramientas | 2 % | 30340.890 | 606.818 |
|  |  | Costes directos |  |  | 30947.708 |

Residuos:
- colocación: mt01arg000e Arena cribada; factor de residuo 0.003
- colocación: mt01arg001em Árido grueso homogeneizado, de tamaño máximo 20 mm; factor de residuo 0.00664488
- colocación: mt08cem000e Cemento gris en sacos; factor de residuo 0.0063
- colocación: mt08frb010a; factor de residuo 0.0275
- colocación: mt09bnc010s; factor de residuo 0.0063

## Recursos

**mt08aaa010a** m³ Agua
Datos técnicos: Coste energético 60.000 MJ; Emisión de CO2 30.000 kg

**mt01arg000e** m³ Arena cribada
Datos técnicos: Coste energético 146.250 MJ; Emisión de CO2 7.800 kg; Código LER 01 04 09; Masa del elemento 1950 kg; Volumen 1.21875 m3

**mt01arg001em** m³ Árido grueso homogeneizado, de tamaño máximo 20 mm
Datos técnicos: Coste energético 146.250 MJ; Emisión de CO2 7.800 kg; Código LER 01 04 08; Masa del elemento 1950 kg; Volumen 1.3 m3

**mt08cem000e** kg Cemento gris en sacos
Datos técnicos: Coste energético 4.234 MJ; Emisión de CO2 0.734 kg; Código LER 17 01 01; Masa del elemento 1 kg; Volumen 0.000667 m3
Residuos:
- embalaje: re150101 Envases de papel y cartón. (componente de residuo); rendimiento 0.014 kg; Código LER 15 01 01; Masa del elemento 1 kg; Volumen 0.001333 m3
- embalaje: re170201 Madera. (componente de residuo); rendimiento 0.001 kg; Código LER 17 02 01; Masa del elemento 1 kg; Volumen 0.000909 m3
- embalaje: re170203 Plástico. (componente de residuo); rendimiento 0.003 kg; Código LER 17 02 03; Masa del elemento 1 kg; Volumen 0.001667 m3

**mt08frb010a** kg Fibras de polipropileno MasterFiber 022 "MBCC de Sika"
Datos técnicos: Coste energético 93.221 MJ; Emisión de CO2 2.924 kg; Código LER 17 02 03; Masa del elemento 1 kg; Volumen 0.001667 m3
Residuos:
- embalaje: re170203 Plástico; rendimiento 0.003 kg

**mt09bnc010s** kg Mortero endurecedor
Datos técnicos: Coste energético 2.394 MJ; Emisión de CO2 0.194 kg; Código LER 17 01 01; Masa del elemento 1 kg; Volumen 0.000667 m3
Residuos:
- embalaje: re150101 Envases de papel y cartón; rendimiento 0.014 kg
- embalaje: re170201 Madera; rendimiento 0.001 kg
- embalaje: re170203 Plástico; rendimiento 0.003 kg
