# Guardapolvos de madera

- Propiedad del archivo: CYPE Ingenieros S.A.
- Formato: FIEBDC-3/2016
- Programa: Generador de precios de la construcción. CYPE Ingenieros, S.A.
- Fecha: 30/05/2025
- Ámbito geográfico: Chile
- Divisa: CHL
- Costes indirectos: 3 %
- Gastos generales: 13 %
- Beneficio industrial: 6 %
- IVA: 19 %

## R Revestimientos

### RS Pisos

#### RSM De madera

**RSM050** m Guardapolvos de madera.
Guardapolvos de madera maciza de pino, de 60x10 mm, acabado barnizado en taller, fijado al paramento mediante adhesivo.
Incluye: Replanteo. Corte de las piezas. Fijación de las piezas sobre el paramento. Resolución de esquinas y encuentros.
Criterio de medición de proyecto: Longitud medida según documentación gráfica de Proyecto, sin incluir huecos de puertas. No se ha incrementado la cubicación por roturas y recortes, ya que en la descomposición se ha considerado un 5% más de piezas.
Criterio de medición de obra: Se medirá la longitud realmente ejecutada según especificaciones de Proyecto.

| Código | Ud | Descripción | Rendimiento | Precio | Importe |
|---|---|---|---|---|---|
| mt18rma010ac | m | Guardapolvos de madera maciza de pino, de 60x10 mm, acabado barnizado en taller. (material) | 1.05 | 2364.82 | 2483.061 |
| mt18mva070 | l | Adhesivo, para interiores con presencia de humedad persistente y exteriores a la intemperie. (material) | 0.05 | 2496.97 | 124.849 |
| mo025 | h | Maestro 1ª instalador de pisos de madera. (mano de obra) | 0.114 | 8689.02 | 990.548 |
| % | % | Herramientas | 2 % | 3598.458 | 71.969 |
|  |  | Costes directos |  |  | 3670.427 |

Residuos:
- colocación: mt18rma010ac Guardapolvos de madera maciza de pino, de 60x10 mm, acabado barnizado en taller; factor de residuo 0.0127442
- colocación: mt18mva070 Adhesivo, para interiores con presencia de humedad persistente y exteriores a la intemperie; factor de residuo 0.06

## Recursos

**mt18rma010ac** m Guardapolvos de madera maciza de pino, de 60x10 mm, acabado barnizado en taller
Datos técnicos: Coste energético 46.940 MJ; Emisión de CO2 -0.629 kg; Código LER 17 02 01; Masa del elemento 0.344 kg; Volumen 0.000313 m3
Residuos:
- embalaje: re170203 Plástico. (componente de residuo); rendimiento 0.002 kg; Código LER 17 02 03; Masa del elemento 1 kg; Volumen 0.001667 m3

**mt18mva070** l Adhesivo, para interiores con presencia de humedad persistente y exteriores a la intemperie
Datos técnicos: Coste energético 0.591 MJ; Emisión de CO2 0.024 kg; Código LER 17 09 04; Masa del elemento 1.2 kg; Volumen 0.0008 m3
Residuos:
- embalaje: re150104 Envases metálicos. (componente de residuo); rendimiento 0.042 kg; Código LER 15 01 04; Masa del elemento 1 kg; Volumen 0.001667 m3
