# Cielo falso registrable de placas de escayola

- Propiedad del archivo: CYPE Ingenieros S.A.
- Formato: FIEBDC-3/2016
- Programa: Generador de precios de la construcción. CYPE Ingenieros, S.A.
- Fecha: 30/05/2025
- Ámbito geográfico: Chile
- Divisa: CHL
- Costes indirectos: 3 %
- Gastos generales: 13 %
- Beneficio industrial: 6 %
- IVA: 19 %

## R Revestimientos

### RT Cielos falsos en interiores

#### RTB Registrables, de placas de escayola

**RTB025** m² Cielo falso registrable de placas de escayola.
Cielo falso registrable suspendido, situado a una altura menor de 4 m, constituido por: ESTRUCTURA: perfilería vista acabado lacado, color blanco, comprendiendo perfiles primarios y secundarios, suspendidos de la losa o elemento soporte con varillas y cuelgues; PLACAS: placas de escayola, de superficie fisurada, 60x60 cm. Incluso perfiles angulares, fijaciones para el anclaje de los perfiles y accesorios de montaje.
Incluye: Replanteo de los ejes de la trama modular. Nivelación y fijación de los perfiles perimetrales. Replanteo de los perfiles primarios de la trama. Señalética de los puntos de anclaje a la losa o elemento soporte. Nivelación y suspensión de los perfiles primarios y secundarios de la trama. Corte de las placas. Colocación de las placas. Resolución de encuentros y puntos singulares.
Criterio de medición de proyecto: Superficie medida entre paramentos, según documentación gráfica de Proyecto, sin descontar huecos para instalaciones.
Criterio de medición de obra: Se medirá la superficie realmente ejecutada según especificaciones de Proyecto, sin descontar huecos para instalaciones.

| Código | Ud | Descripción | Rendimiento | Precio | Importe |
|---|---|---|---|---|---|
| mt12fac020b | Ud | Varilla metálica de acero galvanizado de 6 mm de diámetro. (material) | 1 | 222.57 | 222.570 |
| mt12fac030a | m | Perfilería vista con acabado lacado color blanco, para cielos falsos registrables, incluso piezas complementarias y especiales. (material) | 4 | 605.12 | 2420.480 |
| mt12fac060 | Ud | Perfil angular para remates perimetrales. (material) | 0.6 | 431.23 | 258.738 |
| mt12fac050 | Ud | Accesorios para la instalación de cielos falsos registrables. (material) | 0.2 | 1119.81 | 223.962 |
| mt12fpe020a | m² | Placa de escayola, de superficie fisurada, 60x60 cm, para colocar sobre perfilería vista en cielos falsos registrables. (material) | 1.02 | 3477.67 | 3547.223 |
| mo035 | h | Maestro 1ª escayolista. (mano de obra) | 0.261 | 8689.02 | 2267.834 |
| mo117 | h | Jornal escayolista. (mano de obra) | 0.261 | 6257.69 | 1633.257 |
| % | % | Herramientas | 2 % | 10574.064 | 211.481 |
|  |  | Costes directos |  |  | 10785.545 |

Residuos:
- colocación: mt12fac020b Varilla metálica de acero galvanizado de 6 mm de diámetro; factor de residuo 0.0188
- colocación: mt12fac030a; factor de residuo 0.02
- colocación: mt12fac060 Perfil angular para remates perimetrales; factor de residuo 0.0188
- colocación: mt12fpe020a Placa de escayola, de superficie fisurada, 60x60 cm, para colocar sobre perfilería vista en cielos falsos registrables; factor de residuo 0.021

## Recursos

**mt12fac020b** Ud Varilla metálica de acero galvanizado de 6 mm de diámetro
Datos técnicos: Coste energético 3.803 MJ; Emisión de CO2 0.261 kg; Código LER 17 04 05; Masa del elemento 0.055 kg; Volumen 0.000026 m3
Residuos:
- embalaje: re170203 Plástico. (componente de residuo); rendimiento 0.025 kg; Código LER 17 02 03; Masa del elemento 1 kg; Volumen 0.001667 m3

**mt12fac030a** m Perfilería vista con acabado lacado color blanco
Datos técnicos: Coste energético 4.562 MJ; Emisión de CO2 0.189 kg; Código LER 17 04 05; Masa del elemento 0.29 kg; Volumen 0.000138 m3
Residuos:
- embalaje: re170203 Plástico; rendimiento 0.005 kg

**mt12fac060** Ud Perfil angular para remates perimetrales
Datos técnicos: Coste energético 10.603 MJ; Emisión de CO2 0.743 kg; Código LER 17 04 05; Masa del elemento 0.265 kg; Volumen 0.000126 m3
Residuos:
- embalaje: re170203 Plástico; rendimiento 0.025 kg

**mt12fpe020a** m² Placa de escayola, de superficie fisurada, 60x60 cm, para colocar sobre perfilería vista en cielos falsos registrables
Datos técnicos: Coste energético 22.696 MJ; Emisión de CO2 1.009 kg; Código LER 17 08 02; Masa del elemento 6.6 kg; Volumen 0.0066 m3
Residuos:
- embalaje: re170203 Plástico; rendimiento 0.004 kg
