# Cielo falso continuo, situado a una altura menor de 4 m, formado por panel acústico de lana de roca, compuesto por módulos de 1200x1200x40 mm, acabado en color blanco, con perfilería oculta T 40

- Propiedad del archivo: CYPE INGENIEROS, S.A.
- Formato: FIEBDC-3/2002
- Ámbito geográfico: Chile
- Divisa: CHL
- Costes indirectos: 3.00 %
- Gastos generales: 13.00 %
- Beneficio industrial: 6.00 %
- IVA: 19.00 %

**RTF030** m² Cielo falso continuo, situado a una altura menor de 4 m, formado por panel acústico de lana de roca, compuesto por módulos de 1200x1200x40 mm, acabado en color blanco, con perfilería oculta T 40.
Cielo falso continuo, situado a una altura menor de 4 m, constituido por panel acústico autosoportante de lana de roca volcánica, compuesto por módulos de 1200x1200x40 mm, con la cara vista revestida con un velo de color blanco y la cara trasera revestida con un contravelo con resistencia al desgaste, acabado en color blanco, suspendido de la losa con perfilería oculta T 40, comprendiendo maestras primarias colocadas cada 1200 mm y maestras secundarias distribuidas cada 600 mm entre las maestras primarias, fijadas al techo mediante soportes colgantes cada 1200 mm. Incluso fijaciones, tornillería, resolución del perímetro y puntos singulares y accesorios de montaje.
Incluye: Replanteo de los ejes de la estructura metálica. Señalética de los puntos de anclaje a la losa o elemento soporte. Nivelación y suspensión de los perfiles primarios y secundarios de la estructura. Corte de las placas. Corte de las placas. Atornillado y colocación de las placas. Tratamiento de juntas. Aplicación del enlucido.
Criterio de medición de proyecto: Superficie medida entre paramentos, según documentación gráfica de Proyecto, sin descontar huecos para instalaciones.
Criterio de medición de obra: Se medirá la superficie realmente ejecutada según especificaciones de Proyecto, sin descontar huecos para instalaciones.
Criterio de valoración económica: El precio incluye la resolución de encuentros y puntos singulares.

| Código | Ud | Descripción | Rendimiento | Precio | Importe |
|---|---|---|---|---|---|
| mt16par150a | m² | Panel acústico autosoportante de lana de roca volcánica, Euroclase A2-s1, d0 de reacción al fuego, compuesto por módulos de 1200x1200x40 mm, con la cara vista revestida con un velo de color blanco y la cara trasera revestida con un contravelo, con resistencia al desgaste, incluso perfilería oculta T 40, varillas de sujeción y trampillas de registro. (material) | 1.050 | 67429.56 | 70801.04 |
| mt12fta010a | Ud | Arandela de fijación. (material) | 0.700 | 1545.82 | 1082.07 |
| mt12fta020a | Ud | Roseta de fijación. (material) | 4.850 | 9032.10 | 43805.69 |
| mt12fta030a | m | Cinta de juntas de 40 mm de anchura. (material) | 1.700 | 7.11 | 12.09 |
| mt12fta040a | kg | Pasta de juntas. (material) | 1.100 | 4758.10 | 5233.91 |
| mt12fta050a | kg | Enlucido color blanco. (material) | 1.100 | 9967.06 | 10963.77 |
| mo015 | h | Maestro 1ª montador de cielos falsos. (mano de obra) | 0.287 | 5628.66 | 1615.43 |
| mo082 | h | Ayudante montador de cielos falsos. (mano de obra) | 0.287 | 4063.51 | 1166.23 |
| % | % | Herramientas | 2 % | 134680.23 | 2693.60 |
|  |  | Costes directos |  |  | 137373.83 |
