# Cúpula de escayola

- Propiedad del archivo: CYPE Ingenieros S.A.
- Formato: FIEBDC-3/2016
- Programa: Generador de precios de la construcción. CYPE Ingenieros, S.A.
- Fecha: 10/02/2025
- Ámbito geográfico: Chile
- Divisa: CHL
- Costes indirectos: 3 %
- Gastos generales: 13 %
- Beneficio industrial: 6 %
- IVA: 19 %

## R Revestimientos

### RT Cielos falsos en interiores

#### RTP Prefabricados de escayola

**RTP290** Ud Cúpula de escayola.
Cúpula con aro, de 45 cm de diámetro, de escayola, de 14x49x12 cm, recibida con cola para escayola. Incluso accesorios de fijación.
Incluye: Replanteo de la pieza. Humectación de la base de fijación. Extendido de la cola. Colocación y rejuntado de la pieza.
Criterio de medición de proyecto: Número de unidades previstas, según documentación gráfica de Proyecto.
Criterio de medición de obra: Se medirá el número de unidades realmente colocadas según especificaciones de Proyecto.

| Código | Ud | Descripción | Rendimiento | Precio | Importe |
|---|---|---|---|---|---|
| mt12rea250a | Ud | Cúpula con aro, de 45 cm de diámetro, de escayola, de 14x49x12 cm. (material) | 1.05 | 32784.97 | 34424.219 |
| mt09eyc030 | kg | Cola para escayola. (material) | 0.06 | 211.57 | 12.694 |
| mo035 | h | Maestro 1ª escayolista. (mano de obra) | 0.239 | 8689.02 | 2076.676 |
| % | % | Herramientas | 2 % | 36513.589 | 730.272 |
|  |  | Costes directos |  |  | 37243.861 |
