# Grifería temporizada para urinario

- Propiedad del archivo: CYPE Ingenieros S.A.
- Formato: FIEBDC-3/2016
- Programa: Generador de precios de la construcción. CYPE Ingenieros, S.A.
- Fecha: 10/02/2025
- Ámbito geográfico: Chile
- Divisa: CHL
- Costes indirectos: 3 %
- Gastos generales: 13 %
- Beneficio industrial: 6 %
- IVA: 19 %

## S Señalética y equipamiento

### SG Griferías

#### SGU Para urinarios

**SGU010** Ud Grifería temporizada para urinario.
Grifería temporizada, instalación vista formada por grifo de paso recto mural para urinario, con tiempo de flujo de 5 segundos, caudal de 9 l/min, acabado cromado, para colocación en superficie. Incluso elementos de conexión.
Incluye: Replanteo. Colocación. Conexionado. Comprobación de su correcto funcionamiento.
Criterio de medición de proyecto: Número de unidades previstas, según documentación gráfica de Proyecto.
Criterio de medición de obra: Se medirá el número de unidades realmente colocadas según especificaciones de Proyecto.

| Código | Ud | Descripción | Rendimiento | Precio | Importe |
|---|---|---|---|---|---|
| mt31gmp300ce | Ud | Grifo de paso recto mural para urinario, con tiempo de flujo de 5 segundos, caudal de 9 l/min, acabado cromado, para colocación en superficie; incluso elementos de conexión. (material) | 1 | 66220.15 | 66220.150 |
| mt37www010 | Ud | Material auxiliar para instalaciones de agua potable. (material) | 1 | 975.23 | 975.230 |
| mo008 | h | Maestro 1ª gasfitero. (mano de obra) | 0.227 | 8929.75 | 2027.053 |
| % | % | Herramientas | 2 % | 69222.433 | 1384.449 |
|  |  | Costes directos |  |  | 70606.882 |
