# Cámara de inspección de obra de albañilería

- Propiedad del archivo: CYPE Ingenieros S.A.
- Formato: FIEBDC-3/2016
- Programa: Generador de precios de la construcción. CYPE Ingenieros, S.A.
- Fecha: 30/05/2025
- Ámbito geográfico: Chile
- Divisa: CHL
- Costes indirectos: 3 %
- Gastos generales: 13 %
- Beneficio industrial: 6 %
- IVA: 19 %

## U Urbanización interior del lote

### UA Alcantarillado

#### UAA Cámaras de inspección

**UAA010** Ud Cámara de inspección de obra de albañilería.
Formación de cámara de paso, registrable, enterrada, construida con albañilería de ladrillo cerámico macizo, de 1/2 pie de espesor, recibido con mortero de cemento, confeccionado en obra, dosificación 1:6, de dimensiones interiores 50x50x50 cm, sobre radier de hormigón simple H30 (20) 20/6, no expuesto a ciclos hielo-deshielo, exposición a sulfatos severa, con baja permeabilidad, docilidad blanda de 15 cm de espesor, formación de pendiente mínima del 2%, con el mismo tipo de hormigón, enfoscada y bruñida interiormente con mortero de cemento, confeccionado en obra, con aditivo hidrófugo, dosificación 1:3 formando aristas y esquinas a media caña, cerrada superiormente con tapa prefabricada de hormigón armado con cierre hermético al paso de los olores mefíticos. Incluso mortero para sellado de juntas y colector de conexión de PVC, de tres entradas y una salida, con tapa de registro, para encuentros.
Criterio de valoración económica: El precio no incluye la excavación ni el relleno del trasdós.
Incluye: Replanteo. Vaciado y compactación del hormigón en formación de radier. Formación de la obra de albañilería con ladrillos, previamente humedecidos, colocados con mortero. Conexionado de los colectores a la cámara de inspección. Relleno de hormigón para formación de pendientes. Afinado y bruñido con mortero, redondeando los ángulos del fondo y de las paredes interiores de la cámara de inspección. Colocación del colector de conexión de PVC en el fondo de la cámara de inspección. Realización del cierre hermético y colocación de la tapa y los accesorios. Comprobación de su correcto funcionamiento.
Criterio de medición de proyecto: Número de unidades previstas, según documentación gráfica de Proyecto.
Criterio de medición de obra: Se medirá el número de unidades realmente ejecutadas según especificaciones de Proyecto.

| Código | Ud | Descripción | Rendimiento | Precio | Importe |
|---|---|---|---|---|---|
| mt10hmf090fyeg | m³ | Hormigón simple H30 (20) 20/6, no expuesto a ciclos hielo-deshielo, exposición a sulfatos severa, con baja permeabilidad, docilidad blanda, con cemento grado normal, preparado en central, según NCh 170.Of85 y ACI 318-08. (material) | 0.182 | 64670.42 | 11770.016 |
| mt04lma010b | Ud | Ladrillo cerámico macizo de elaboración mecánica, para revestir, 25x12x5 cm, densidad 2300 kg/m³. (material) | 100 | 332.65 | 33265.000 |
| mt08aaa010a | m³ | Agua. (material) | 0.013 | 924.2 | 12.015 |
| mt01arg005a | t | Arena de cantera, para mortero preparado en obra. (material) | 0.088 | 11947.94 | 1051.419 |
| mt08cem000e | kg | Cemento gris en sacos. (material) | 17.738 | 100.67 | 1785.684 |
| mt11var130 | Ud | Colector de conexión de PVC, con tres entradas y una salida, con tapa de registro. (material) | 1 | 26003.15 | 26003.150 |
| mt08adt010 | kg | Aditivo hidrófugo para imprimación de morteros u hormigones. (material) | 0.169 | 739.36 | 124.952 |
| mt11var100 | Ud | Conjunto de elementos necesarios para garantizar el cierre hermético al paso de olores mefíticos en cámaras de inspección de saneamiento, compuesto por: angulares y láminas metálicas con sus elementos de fijación y anclaje, junta de neopreno, aceite y demás accesorios. (material) | 1 | 5720.7 | 5720.700 |
| mt11arf010b | Ud | Tapa de hormigón armado prefabricada, 60x60x5 cm. (material) | 1 | 12134.8 | 12134.800 |
| mq06hor010 | h | Concretera eléctrica con una capacidad de amasado de 160 l. (maquinaria) | 0.039 | 2262.69 | 88.245 |
| mo041 | h | Maestro 1ª construcción de obra civil. (mano de obra) | 1.766 | 8689.02 | 15344.809 |
| mo087 | h | Ayudante construcción de obra civil. (mano de obra) | 1.768 | 6494.86 | 11482.912 |
| % | % | Herramientas | 2 % | 118783.702 | 2375.674 |
|  |  | Costes directos |  |  | 121159.376 |

Residuos:
- colocación: mt10hmf090fyeg; factor de residuo 0.00139927
- colocación: mt04lma010b Ladrillo cerámico macizo de elaboración mecánica, para revestir, 25x12x5 cm, densidad 2300 kg/m³; factor de residuo 0.021
- colocación: mt01arg005a Arena de cantera, para mortero preparado en obra; factor de residuo 0.00501329
- colocación: mt08cem000e Cemento gris en sacos; factor de residuo 0.0063
- colocación: mt08adt010 Aditivo hidrófugo para imprimación de morteros u hormigones; factor de residuo 0.055

## Recursos

**mt10hmf090fyeg** m³ Hormigón simple H30 (20) 20/6
Datos técnicos: Coste energético 2208.000 MJ; Emisión de CO2 253.000 kg; Código LER 17 01 01; Masa del elemento 2300 kg; Volumen 1.533333 m3

**mt04lma010b** Ud Ladrillo cerámico macizo de elaboración mecánica, para revestir, 25x12x5 cm, densidad 2300 kg/m³
Datos técnicos: Coste energético 9.765 MJ; Emisión de CO2 0.578 kg; Código LER 17 01 02; Masa del elemento 2.52 kg; Volumen 0.002016 m3
Residuos:
- embalaje: re170201 Madera. (componente de residuo); rendimiento 0.017 kg; Código LER 17 02 01; Masa del elemento 1 kg; Volumen 0.000909 m3
- embalaje: re170203 Plástico. (componente de residuo); rendimiento 0.001 kg; Código LER 17 02 03; Masa del elemento 1 kg; Volumen 0.001667 m3

**mt08aaa010a** m³ Agua
Datos técnicos: Coste energético 60.000 MJ; Emisión de CO2 30.000 kg

**mt01arg005a** t Arena de cantera, para mortero preparado en obra
Datos técnicos: Coste energético 75.000 MJ; Emisión de CO2 4.000 kg; Código LER 01 04 08; Masa del elemento 1000 kg; Volumen 0.666667 m3

**mt08cem000e** kg Cemento gris en sacos
Datos técnicos: Coste energético 4.234 MJ; Emisión de CO2 0.734 kg; Código LER 17 01 01; Masa del elemento 1 kg; Volumen 0.000667 m3
Residuos:
- embalaje: re150101 Envases de papel y cartón. (componente de residuo); rendimiento 0.014 kg; Código LER 15 01 01; Masa del elemento 1 kg; Volumen 0.001333 m3
- embalaje: re170201 Madera; rendimiento 0.001 kg
- embalaje: re170203 Plástico; rendimiento 0.003 kg

**mt08adt010** kg Aditivo hidrófugo para imprimación de morteros u hormigones
Datos técnicos: Coste energético 71.130 MJ; Emisión de CO2 2.824 kg; Código LER 17 09 04; Masa del elemento 1 kg; Volumen 0.000667 m3
Residuos:
- embalaje: re170203 Plástico; rendimiento 0.032 kg
