# Pintado de paredes en pista de frontón

- Propiedad del archivo: CYPE INGENIEROS, S.A.
- Formato: FIEBDC-3/2002
- Ámbito geográfico: Chile
- Costes indirectos: 3.00 %
- Gastos generales: 13.00 %
- Beneficio industrial: 6.00 %
- IVA: 19.00 %

**UDV020** m² Pintado de paredes en pista de frontón.
Suministro y aplicación con rodillo sobre paramentos verticales de pista de frontón, de dos capas de pintura acrílica en color verde, con un rendimiento de 0,15 kg/m² por capa. Incluso parte proporcional de limpieza de la superficie soporte.
Incluye: Limpieza de la superficie soporte. Ejecución del pintado con pintura acrílica.
Criterio de medición de proyecto: Superficie medida según documentación gráfica de Proyecto.
Criterio de medición de obra: Se medirá la superficie realmente ejecutada según especificaciones de Proyecto.

| Código | Ud | Descripción | Rendimiento | Precio | Importe |
|---|---|---|---|---|---|
| mt47mpi020b | kg | Pintura acrílica color verde para paramentos verticales de pistas deportivas. (material) | 0.330 | 7.65 | 2.52 |
| mo038 | h | Maestro 1ª pintor. (mano de obra) | 0.149 | 6.29 | 0.94 |
| mo076 | h | Ayudante pintor. (mano de obra) | 0.149 | 4.63 | 0.69 |
| % | % | Herramientas | 2 % | 4.15 | 0.08 |
|  |  | Costes directos |  |  | 4.23 |
