# Limpiafondos

- Propiedad del archivo: CYPE Ingenieros S.A.
- Formato: FIEBDC-3/2016
- Programa: Generador de precios de la construcción. CYPE Ingenieros, S.A.
- Fecha: 10/02/2025
- Ámbito geográfico: Chile
- Divisa: CHL
- Costes indirectos: 3 %
- Gastos generales: 13 %
- Beneficio industrial: 6 %
- IVA: 19 %

## U Urbanización interior del lote

### UP Piscinas

#### UPE Equipamiento exterior

**UPE050** Ud Limpiafondos.
Limpiafondos manual para piscina, de aluminio, formado por: mango telescópico y manguera autoflotante para conectar a la toma de aspiración o al skimmer de la piscina.
Incluye: Montaje.
Criterio de medición de proyecto: Número de unidades previstas, según documentación gráfica de Proyecto.
Criterio de medición de obra: Se medirá el número de unidades realmente ejecutadas según especificaciones de Proyecto.

| Código | Ud | Descripción | Rendimiento | Precio | Importe |
|---|---|---|---|---|---|
| mt47pep050l | Ud | Limpiafondos manual para piscina, de aluminio, formado por: mango telescópico y manguera autoflotante para conectar a la toma de aspiración o al skimmer de la piscina. (material) | 1 | 100034.85 | 100034.850 |
| mo080 | h | Ayudante montador. (mano de obra) | 0.114 | 6494.86 | 740.414 |
| % | % | Herramientas | 2 % | 100775.264 | 2015.505 |
|  |  | Costes directos |  |  | 102790.769 |

## Recursos

**mt47pep050l** Ud Limpiafondos manual para piscina
Datos técnicos: Coste energético 360.545 MJ; Emisión de CO2 15.081 kg
Residuos:
- embalaje: re150101 Envases de papel y cartón. (componente de residuo); rendimiento 0.077 kg; Código LER 15 01 01; Masa del elemento 1 kg; Volumen 0.001333 m3
