# Fosa séptica de polietileno de alta densidad (PEAD/HDPE), de 3000 litros, de 1600 mm de diámetro y 2140 mm de altura, para 15 usuarios (H.E.)

- Propiedad del archivo: CYPE INGENIEROS, S.A.
- Formato: FIEBDC-3/2002
- Ámbito geográfico: Chile
- Divisa: CHL
- Costes indirectos: 3.00 %
- Gastos generales: 13.00 %
- Beneficio industrial: 6.00 %
- IVA: 19.00 %

**USS010** Ud Fosa séptica de polietileno de alta densidad (PEAD/HDPE), de 3000 litros, de 1600 mm de diámetro y 2140 mm de altura, para 15 usuarios (H.E.).
Fosa séptica de polietileno de alta densidad (PEAD/HDPE), de 3000 litros, de 1600 mm de diámetro y 2140 mm de altura, para 15 usuarios (H.E.), con boca de acceso de 410 mm de diámetro, boca de entrada y boca de salida de 110 mm de diámetro.
Incluye: Replanteo. Colocación y conexionado de la fosa séptica. Comprobación de su correcto funcionamiento.
Criterio de medición de proyecto: Número de unidades previstas, según documentación gráfica de Proyecto.
Criterio de medición de obra: Se medirá el número de unidades realmente ejecutadas según especificaciones de Proyecto.

| Código | Ud | Descripción | Rendimiento | Precio | Importe |
|---|---|---|---|---|---|
| mt46fsp100d | Ud | Fosa séptica de polietileno de alta densidad (PEAD/HDPE), de 3000 litros, de 1600 mm de diámetro y 2140 mm de altura, para 15 usuarios (H.E.), con boca de acceso de 410 mm de diámetro, boca de entrada y boca de salida de 110 mm de diámetro, para tratamiento primario de aguas residuales. (material) | 1.000 | 1164688.53 | 1164688.53 |
| mo008 | h | Maestro 1ª gasfitero. (mano de obra) | 2.519 | 5628.66 | 14178.59 |
| mo107 | h | Ayudante gasfitero. (mano de obra) | 2.519 | 4056.56 | 10218.47 |
| % | % | Herramientas | 2 % | 1189085.59 | 23781.71 |
|  |  | Costes directos |  |  | 1212867.30 |
