# Piso de 8 cm de espesor, realizado con mezcla bituminosa en frío de composición densa, con árido granítico de 12 mm de tamaño máximo

- Propiedad del archivo: CYPE INGENIEROS, S.A.
- Formato: FIEBDC-3/2002
- Ámbito geográfico: Chile
- Divisa: CHL
- Costes indirectos: 3.00 %
- Gastos generales: 13.00 %
- Beneficio industrial: 6.00 %
- IVA: 19.00 %

**UXF020** m² Piso de 8 cm de espesor, realizado con mezcla bituminosa en frío de composición densa, con árido granítico de 12 mm de tamaño máximo.
Formación de piso de 8 cm de espesor, realizado con mezcla bituminosa en frío de composición densa, con árido granítico de 12 mm de tamaño máximo, y emulsión bituminosa. Incluso parte proporcional de comprobación de la nivelación de la superficie soporte, replanteo del espesor del piso y limpieza final. Sin incluir la preparación de la capa base existente.
Incluye: Transporte de la mezcla bituminosa. Extensión de la mezcla bituminosa. Compactación de la capa de mezcla bituminosa. Ejecución de juntas transversales.
Criterio de medición de proyecto: Superficie medida en proyección horizontal, según documentación gráfica de Proyecto.
Criterio de medición de obra: Se medirá, en proyección horizontal, la superficie realmente ejecutada según especificaciones de Proyecto.

| Código | Ud | Descripción | Rendimiento | Precio | Importe |
|---|---|---|---|---|---|
| mt47aag030ba | t | Mezcla bituminosa en frío de composición densa, con árido granítico de 12 mm de tamaño máximo, y emulsión bituminosa. (material) | 0.184 | 26425.89 | 4862.36 |
| mq11ext030 | h | Extendedora asfáltica de cadenas, de 81 kW. (maquinaria) | 0.002 | 43250.67 | 86.50 |
| mq02ron010a | h | Rodillo vibrante tándem autopropulsado, de 24,8 kW, de 2450 kg, anchura de trabajo 100 cm. (maquinaria) | 0.002 | 8925.77 | 17.85 |
| mq11com010 | h | Compactador de neumáticos autopropulsado, de 12/22 t. (maquinaria) | 0.002 | 31331.70 | 62.66 |
| mo041 | h | Maestro 1ª construcción de obra civil. (mano de obra) | 0.004 | 4856.40 | 19.43 |
| mo087 | h | Ayudante construcción de obra civil. (mano de obra) | 0.018 | 3580.11 | 64.44 |
| % | % | Herramientas | 2 % | 5113.24 | 102.26 |
|  |  | Costes directos |  |  | 5215.50 |
