# Retirada de limos en excavaciones arqueológicas

- Propiedad del archivo: CYPE INGENIEROS, S.A.
- Formato: FIEBDC-3/2002
- Ámbito geográfico: Chile
- Divisa: CHL
- Costes indirectos: 3.00 %
- Gastos generales: 13.00 %
- Beneficio industrial: 6.00 %
- IVA: 19.00 %

## 0 Trabajos previos

### 0G Trabajos arqueológicos

#### 0GE Excavaciones arqueológicas y transportes

**0GE025** m³ Retirada de limos en excavaciones arqueológicas.
Retirada de los limos depositados en el fondo de las excavaciones arqueológicas como consecuencia de la escorrentía de las aguas superficiales, con medios manuales, y seguimiento arqueológico a pie de obra. Incluso carga manual de los limos y detritus, y transporte manual con carretilla a punto de inspección arqueológica, para tratamiento de los mismos.
Incluye: Replanteo en el terreno. Retirada de los limos y detritus. Carga a camión de los limos y detritus.
Criterio de medición de proyecto: Volumen medido según documentación gráfica de Proyecto.
Criterio de medición de obra: Se medirá el volumen realmente retirado según especificaciones de Proyecto.

| Código | Ud | Descripción | Rendimiento | Precio | Importe |
|---|---|---|---|---|---|
| mo112 | h | Jornal especializado de construcción. (mano de obra) | 5.068 | 6361.55 | 32240.34 |
| % | % | Herramientas | 2 % | 32240.34 | 644.81 |
|  |  | Costes directos |  |  | 32885.15 |
