# Estabilización de taludes verticales mediante la proyección por vía húmeda de hormigón

- Propiedad del archivo: CYPE INGENIEROS, S.A.
- Formato: FIEBDC-3/2002
- Ámbito geográfico: Chile
- Divisa: CHL
- Costes indirectos: 3.00 %
- Gastos generales: 13.00 %
- Beneficio industrial: 6.00 %
- IVA: 19.00 %

## A Movimientos de tierra

### AD Movimiento de tierras en edificación

#### ADV Estabilización de taludes

**ADV020** m² Estabilización de taludes verticales mediante la proyección por vía húmeda de hormigón.
Estabilización de taludes verticales mediante la proyección por vía húmeda de hormigón H25 (20) 20/10, no expuesto a ciclos hielo-deshielo, exposición a sulfatos despreciable, sin requerimiento de permeabilidad, no expuesto a ambientes salinos, docilidad fluida, de 10 cm de espesor total en capas sucesivas.
Incluye: Preparación de la superficie soporte. Regulación de la uniformidad de la presión del aire y de la velocidad. Regulación del contenido de agua. Proyección del material, manteniendo la boquilla a la distancia adecuada. Retirada y carga de los productos de rebote y de los restos generados.
Criterio de medición de proyecto: Superficie medida en proyección vertical, según documentación gráfica de Proyecto.
Criterio de medición de obra: Se medirá, en proyección vertical, la superficie realmente ejecutada según especificaciones de Proyecto.

| Código | Ud | Descripción | Rendimiento | Precio | Importe |
|---|---|---|---|---|---|
| mt10hes200a | m³ | Hormigón para proyectar, H25 (20) 20/10, no expuesto a ciclos hielo-deshielo, exposición a sulfatos despreciable, sin requerimiento de permeabilidad, no expuesto a ambientes salinos, docilidad fluida, con una dosificación de cemento de 400 kg/m³, preparado en central. (material) | 0.130 | 75428.97 | 9805.77 |
| mq06gun010 | h | Shotcretera de hormigón por vía húmeda 33 kW. (maquinaria) | 0.174 | 22954.77 | 3994.13 |
| mo020 | h | Maestro 1ª construcción. (mano de obra) | 0.683 | 8689.02 | 5934.60 |
| mo113 | h | Jornal construcción. (mano de obra) | 0.342 | 6257.69 | 2140.13 |
| % | % | Herramientas | 2 % | 21874.63 | 437.49 |
|  |  | Costes directos |  |  | 22312.12 |
