# Fundación de hormigón ciclópeo

- Propiedad del archivo: CYPE INGENIEROS, S.A.
- Formato: FIEBDC-3/2002
- Ámbito geográfico: Chile
- Divisa: CHL
- Costes indirectos: 3.00 %
- Gastos generales: 13.00 %
- Beneficio industrial: 6.00 %
- IVA: 19.00 %

## C Fundaciones

### CM Semiprofundas

#### CMP Pozos de fundación

**CMP010** m³ Fundación de hormigón ciclópeo.
Fundación de hormigón ciclópeo, con hormigón H15 (20) 40/6, no expuesto a ciclos hielo-deshielo, exposición a sulfatos despreciable, sin requerimiento de permeabilidad, docilidad blanda, preparado en obra, con cemento grado normal (60% de volumen) y bolón desplazador de 15 a 30 cm de diámetro (40% de volumen).
Incluye: Replanteo y trazado de las zapatas y de los pilares u otros elementos estructurales que apoyen en las mismas. Preparación del hormigón. Vaciado y compactación del hormigón. Colocación de las piedras en el hormigón fresco. Coronación y enrase de cimientos. Curado del hormigón.
Criterio de medición de proyecto: Volumen teórico, según documentación gráfica de Proyecto.
Criterio de medición de obra: Se medirá el volumen teórico ejecutado según especificaciones de Proyecto, sin incluir los incrementos por excesos de excavación no autorizados.

| Código | Ud | Descripción | Rendimiento | Precio | Importe |
|---|---|---|---|---|---|
| mt08aaa010a | m³ | Agua. (material) | 0.098 | 924.20 | 90.57 |
| mt01arg000e | m³ | Arena cribada. (material) | 0.343 | 10855.37 | 3723.39 |
| mt01arg001ev | m³ | Árido grueso homogeneizado, de tamaño máximo 40 mm. (material) | 0.526 | 17395.00 | 9149.77 |
| mt08cem000e | kg | Cemento gris en sacos. (material) | 144.144 | 100.67 | 14510.98 |
| mt01arg100b | m³ | Bolón desplazador de 15 a 30 cm de diámetro. (material) | 0.400 | 12943.61 | 5177.44 |
| mq06hor010 | h | Concretera eléctrica con una capacidad de amasado de 160 l. (maquinaria) | 0.459 | 2262.69 | 1038.57 |
| au00auh040 |  | Vibrador de hormigón, eléctrico. | 1.000 | 0.00 | 0.00 |
| mo045 | h | Maestro 1ª concretero. (mano de obra) | 0.135 | 9042.60 | 1220.75 |
| mo092 | h | Ayudante concretero. (mano de obra) | 0.135 | 6755.37 | 911.97 |
| mo113 | h | Jornal construcción. (mano de obra) | 2.500 | 6257.69 | 15644.23 |
| mo112 | h | Jornal especializado de construcción. (mano de obra) | 1.486 | 6361.55 | 9453.26 |
| % | % | Herramientas | 2 % | 60920.93 | 1218.42 |
|  |  | Costes directos |  |  | 62139.35 |
