# Sistema de moldaje para arranque de fundación

- Propiedad del archivo: CYPE INGENIEROS, S.A.
- Formato: FIEBDC-3/2002
- Ámbito geográfico: Chile
- Divisa: CHL
- Costes indirectos: 3.00 %
- Gastos generales: 13.00 %
- Beneficio industrial: 6.00 %
- IVA: 19.00 %

## C Fundaciones

### CN Nivelación

#### CNE Arranques de fundación

**CNE020** m² Sistema de moldaje para arranque de fundación.
Montaje de sistema de moldaje recuperable metálico, en arranque de fundación, formado por láminas metálicas, amortizables en 150 usos, y posterior retiro del sistema de moldaje. Incluso elementos de sustentación, fijación y acodalamientos necesarios para su estabilidad y líquido desmoldante, para evitar la adherencia del hormigón al moldaje.
Incluye: Limpieza y preparación del plano de apoyo. Replanteo. Aplicación del líquido desmoldante. Montaje del sistema de moldaje. Colocación de elementos de sustentación, fijación y acodalamiento. Aplomado y nivelación del moldaje. Retiro del sistema de moldaje. Limpieza y almacenamiento del moldaje.
Criterio de medición de proyecto: Superficie de moldaje en contacto con el hormigón, medida según documentación gráfica de Proyecto.
Criterio de medición de obra: Se medirá la superficie de moldaje en contacto con el hormigón realmente ejecutada según especificaciones de Proyecto.

| Código | Ud | Descripción | Rendimiento | Precio | Importe |
|---|---|---|---|---|---|
| mt08eup010a | m² | Lámina metálica de 50x50 cm, para moldaje de pilares de hormigón armado de sección rectangular o cuadrada, de hasta 2 m de altura, incluso accesorios de montaje. (material) | 0.007 | 26617.06 | 186.32 |
| mt50spa052b | m | Tablón de madera de pino, de 20x7,2 cm. (material) | 0.020 | 3894.96 | 77.90 |
| mt50spa081a | Ud | Puntal metálico telescópico, de hasta 3 m de altura. (material) | 0.013 | 11862.33 | 154.21 |
| mt08eme051a | m | Fleje de acero galvanizado, para moldaje metálico. (material) | 0.100 | 178.67 | 17.87 |
| mt08var050 | kg | Alambre galvanizado para atar, de 1,30 mm de diámetro. (material) | 0.010 | 924.20 | 9.24 |
| mt08dba010d | l | Agente desmoldeante, a base de aceites especiales, emulsionable en agua, para moldajes metálicos, fenólicos o de madera. (material) | 0.030 | 1111.64 | 33.35 |
| mo044 | h | Maestro 1ª carpintero de obra gruesa. (mano de obra) | 0.409 | 9042.60 | 3698.42 |
| mo091 | h | Ayudante carpintero de obra gruesa. (mano de obra) | 0.454 | 6755.37 | 3066.94 |
| % | % | Herramientas | 2 % | 7244.25 | 144.89 |
|  |  | Costes directos |  |  | 7389.14 |
