# Zapata corrida de fundación de hormigón armado

- Propiedad del archivo: CYPE INGENIEROS, S.A.
- Formato: FIEBDC-3/2002
- Ámbito geográfico: Chile
- Divisa: CHL
- Costes indirectos: 3.00 %
- Gastos generales: 13.00 %
- Beneficio industrial: 6.00 %
- IVA: 19.00 %

## C Fundaciones

### CS Superficiales

#### CSV Zapatas corridas

**CSV010** m³ Zapata corrida de fundación de hormigón armado.
Zapata corrida de fundación, de hormigón armado, realizada en excavación previa, con hormigón H20 (20) 20/6, no expuesto a ciclos hielo-deshielo, exposición a sulfatos despreciable, sin requerimiento de permeabilidad, no expuesto a ambientes salinos, docilidad blanda, preparado en obra, con cemento grado normal, y vaciado con medios manuales, y acero A63-42H, con una cuantía aproximada de 100 kg/m³. Incluso armaduras de espera de los pilares u otros elementos, alambre de atar, y separadores.
Criterio de valoración económica: El precio incluye el corte, doblado y armado del acero en el lugar definitivo de su colocación en obra, pero no incluye el moldaje.
Incluye: Replanteo y trazado de las vigas y de los pilares u otros elementos estructurales que apoyen en las mismas. Colocación de separadores y fijación de las armaduras. Preparación del hormigón. Vaciado y compactación del hormigón. Coronación y enrase de cimientos. Curado del hormigón.
Criterio de medición de proyecto: Volumen medido sobre las secciones teóricas de la excavación, según documentación gráfica de Proyecto.
Criterio de medición de obra: Se medirá el volumen teórico ejecutado según especificaciones de Proyecto, sin incluir los incrementos por excesos de excavación no autorizados.

| Código | Ud | Descripción | Rendimiento | Precio | Importe |
|---|---|---|---|---|---|
| mt07aco020a | Ud | Separador homologado para fundaciones. (material) | 7.000 | 102.74 | 719.18 |
| mt07aco100a | kg | Acero en barras con resaltes, A63-42H, de varios diámetros, según NCh204.Of77. (material) | 102.000 | 685.64 | 69935.28 |
| mt08var050 | kg | Alambre galvanizado para atar, de 1,30 mm de diámetro. (material) | 0.400 | 924.20 | 369.68 |
| mt08aaa010a | m³ | Agua. (material) | 0.187 | 924.20 | 172.83 |
| mt01arg000e | m³ | Arena cribada. (material) | 0.498 | 10855.37 | 5405.97 |
| mt01arg001em | m³ | Árido grueso homogeneizado, de tamaño máximo 20 mm. (material) | 0.859 | 17750.00 | 15247.25 |
| mt08cem000e | kg | Cemento gris en sacos. (material) | 319.000 | 100.67 | 32113.73 |
| mq06hor010 | h | Concretera eléctrica con una capacidad de amasado de 160 l. (maquinaria) | 0.765 | 2262.69 | 1730.96 |
| op00ciz020 |  | Cizalla para acero en barras con resaltes. | 1.000 | 0.00 | 0.00 |
| op00ata010 |  | Atadora de armadura. | 1.000 | 0.00 | 0.00 |
| au00auh040 |  | Vibrador de hormigón, eléctrico. | 1.000 | 0.00 | 0.00 |
| mo043 | h | Maestro 1ª enfierrador. (mano de obra) | 0.432 | 9042.60 | 3906.40 |
| mo090 | h | Ayudante enfierrador. (mano de obra) | 0.432 | 6755.37 | 2918.32 |
| mo113 | h | Jornal construcción. (mano de obra) | 1.419 | 6257.69 | 8879.66 |
| mo112 | h | Jornal especializado de construcción. (mano de obra) | 1.486 | 6361.55 | 9453.26 |
| mo045 | h | Maestro 1ª concretero. (mano de obra) | 0.068 | 9042.60 | 614.90 |
| mo092 | h | Ayudante concretero. (mano de obra) | 0.338 | 6755.37 | 2283.32 |
| % | % | Herramientas | 2 % | 153750.74 | 3075.01 |
|  |  | Costes directos |  |  | 156825.75 |
