# Retacado con ladrillo cerámico macizo y mortero expansivo, en recalce de fundación

- Propiedad del archivo: CYPE INGENIEROS, S.A.
- Formato: FIEBDC-3/2002
- Ámbito geográfico: Chile
- Divisa: CHL
- Costes indirectos: 3.00 %
- Gastos generales: 13.00 %
- Beneficio industrial: 6.00 %
- IVA: 19.00 %

## C Fundaciones

### CZ Recalces

#### CZX Retacados

**CZX040** m³ Retacado con ladrillo cerámico macizo y mortero expansivo, en recalce de fundación.
Retacado con ladrillo cerámico macizo colocado con mortero expansivo, sin retracción, de alta resistencia inicial, mediante la colocación de las piezas a rompejuntas hasta rellenar el espacio resultante entre la fundación existente y la nueva fundación, tras finalizar la fase de vaciado durante los trabajos de recalce de fundación, realizados por bataches, en fases sucesivas.
Incluye: Limpieza de la cara superior del recalce de la fundación. Humectación de las superficies. Tendido de la capa de mortero y colocación de los ladrillos cerámicos. Retirada de escombros. Limpieza del elemento. Carga de escombros sobre camión o contenedor.
Criterio de medición de proyecto: Volumen medido según documentación gráfica de Proyecto.
Criterio de medición de obra: Se medirá el volumen realmente ejecutado según especificaciones de Proyecto.

| Código | Ud | Descripción | Rendimiento | Precio | Importe |
|---|---|---|---|---|---|
| mt09rec020 | kg | Mortero fluido a base de cemento, ligeramente expansivo (3% del volumen), para espesores comprendidos entre 10 y 30 mm, con 95 MPa de resistencia a flexotracción y 10 MPa de resistencia a compresión a 28 días, para retacados en recalces de fundación. (material) | 531.000 | 368.74 | 195800.94 |
| mt04lma010b | Ud | Ladrillo cerámico macizo de elaboración mecánica, para revestir, 25x12x5 cm, densidad 2300 kg/m³. (material) | 502.959 | 332.65 | 167309.31 |
| mo020 | h | Maestro 1ª construcción. (mano de obra) | 14.189 | 8689.02 | 123288.50 |
| mo113 | h | Jornal construcción. (mano de obra) | 5.743 | 6257.69 | 35937.91 |
| % | % | Herramientas | 2 % | 522336.66 | 10446.73 |
|  |  | Costes directos |  |  | 532783.39 |
