# Demolición de capa de material adhesivo o nivelación de mortero de cemento, en azotea

- Propiedad del archivo: CYPE INGENIEROS, S.A.
- Formato: FIEBDC-3/2002
- Ámbito geográfico: Chile
- Divisa: CHL
- Costes indirectos: 3.00 %
- Gastos generales: 13.00 %
- Beneficio industrial: 6.00 %
- IVA: 19.00 %

## D Demoliciones

### DQ Cubiertas

#### DQP Capa de protección

**DQP050** m² Demolición de capa de material adhesivo o nivelación de mortero de cemento, en azotea.
Demolición de capa de material adhesivo o nivelación en azotea, formada por 4 cm de espesor de mortero de cemento, con medios manuales, sin afectar a la estabilidad de los elementos constructivos contiguos, y carga manual sobre camión o contenedor.
Incluye: Demolición del elemento. Fragmentación de los escombros en piezas manejables. Retirada y acopio de escombros. Limpieza de los restos de obra. Carga manual de escombros sobre camión o contenedor.
Criterio de medición de proyecto: Superficie medida según documentación gráfica de Proyecto.
Criterio de medición de obra: Se medirá la superficie realmente demolida según especificaciones de Proyecto.

| Código | Ud | Descripción | Rendimiento | Precio | Importe |
|---|---|---|---|---|---|
| mo020 | h | Maestro 1ª construcción. (mano de obra) | 0.194 | 8689.02 | 1685.67 |
| mo113 | h | Jornal construcción. (mano de obra) | 0.228 | 6257.69 | 1426.75 |
| % | % | Herramientas | 2 % | 3112.42 | 62.25 |
|  |  | Costes directos |  |  | 3174.67 |
