# Acero en correas metálicas

- Propiedad del archivo: CYPE INGENIEROS, S.A.
- Formato: FIEBDC-3/2002
- Ámbito geográfico: Chile
- Divisa: CHL
- Costes indirectos: 3.00 %
- Gastos generales: 13.00 %
- Beneficio industrial: 6.00 %
- IVA: 19.00 %

## E Estructuras

### EA Acero

#### EAT Estructuras para cubiertas

**EAT030** kg Acero en correas metálicas.
Acero A 36, en correas metálicas formadas por piezas simples de perfiles laminados en caliente, acabado con imprimación antioxidante, fijadas a las cerchas con uniones soldadas en obra.
Criterio de valoración económica: El precio incluye las soldaduras, los cortes, los despuntes, las piezas especiales, los casquillos y los elementos auxiliares de montaje, pero no incluye la lámina o panel que actuará como cubierta.
Incluye: Replanteo de las correas sobre las cerchas. Presentación de las correas sobre las cerchas. Aplomado y nivelación definitivos. Ejecución de las uniones soldadas.
Criterio de medición de proyecto: Peso nominal medido según documentación gráfica de Proyecto.
Criterio de medición de obra: Se determinará, a partir del peso obtenido en báscula oficial de las unidades llegadas a obra, el peso de las unidades realmente ejecutadas según especificaciones de Proyecto.

| Código | Ud | Descripción | Rendimiento | Precio | Importe |
|---|---|---|---|---|---|
| mt07ala003a | kg | Acero laminado A 36, para correa formada por pieza simple, de perfiles laminados en caliente, según ASTM A 36, acabado con imprimación antioxidante, trabajado en taller, para colocar en obra mediante soldadura. (material) | 1.000 | 1074.00 | 1074.00 |
| mq08sol010 | h | Equipo de oxicorte, con acetileno como combustible y oxígeno como comburente. (maquinaria) | 0.041 | 5413.65 | 221.96 |
| op00cor020 |  | Cortadora manual de metal, de disco. | 1.000 | 0.00 | 0.00 |
| mo047 | h | Maestro 1ª montador de estructura metálica. (mano de obra) | 0.049 | 9042.60 | 443.09 |
| mo094 | h | Ayudante montador de estructura metálica. (mano de obra) | 0.028 | 6755.37 | 189.15 |
| % | % | Herramientas | 2 % | 1928.20 | 38.56 |
|  |  | Costes directos |  |  | 1966.76 |
