# Albardilla

- Propiedad del archivo: CYPE INGENIEROS, S.A.
- Formato: FIEBDC-3/2002
- Ámbito geográfico: Chile
- Divisa: CHL
- Costes indirectos: 3.00 %
- Gastos generales: 13.00 %
- Beneficio industrial: 6.00 %
- IVA: 19.00 %

## E Estructuras

### EC Cantería

#### ECS Elementos arquitectónicos

**ECS010** m Albardilla.
Albardilla de granito Gris Mondariz de 20 cm de anchura, con un espesor de 8 cm, acabado aserrado en las caras vistas, con los cantos matados, recibida con mortero de cemento confeccionado en obra, con 250 kg/m³ de cemento, color gris, dosificación 1:6, suministrado en sacos, para remate de muro de mampostería, y rejuntado entre piezas y de las uniones con los muros con mortero de juntas cementoso mejorado, tipo CG2 W A, con absorción de agua reducida y resistencia elevada a la abrasión, color Blanco.
Incluye: Replanteo del nivel de apoyo. Preparación del mortero. Extendido de la capa de mortero en la zona de apoyo. Colocación. Nivelación. Rejuntado y limpieza.
Criterio de medición de proyecto: Longitud medida a ejes, según documentación gráfica de Proyecto.
Criterio de medición de obra: Se medirá, a ejes, la longitud realmente ejecutada según especificaciones de Proyecto.

| Código | Ud | Descripción | Rendimiento | Precio | Importe |
|---|---|---|---|---|---|
| mt06abl010sa | m | Albardilla de granito Gris Mondariz de 20 cm de ancho y 8 cm de espesor, acabado aserrado con los cantos matados. (material) | 1.000 | 9402.53 | 9402.53 |
| mt08aaa010a | m³ | Agua. (material) | 0.004 | 924.20 | 3.70 |
| mt01arg005a | t | Arena de cantera, para mortero preparado en obra. (material) | 0.014 | 11947.94 | 167.27 |
| mt08cem000e | kg | Cemento gris en sacos. (material) | 2.142 | 100.67 | 215.64 |
| mt09mcw050ba | kg | Mortero de juntas cementoso mejorado, tipo CG2 W A, con absorción de agua reducida y resistencia elevada a la abrasión, color Blanco, compuesto de cemento blanco, cemento gris, áridos calcáreos, resinas sintéticas, aditivos orgánicos e inorgánicos específicos y pigmentos minerales, con muy bajo contenido de sustancias orgánicas volátiles (VOC), extrafino e impermeable al agua, para rejuntado de todo tipo de piezas cerámicas y piedras naturales, para juntas de hasta 3 mm. (material) | 0.085 | 746.19 | 63.43 |
| mq06hor010 | h | Concretera eléctrica con una capacidad de amasado de 160 l. (maquinaria) | 0.007 | 2262.69 | 15.84 |
| mo022 | h | Maestro 1ª colocador de piedra natural. (mano de obra) | 0.444 | 8689.02 | 3857.92 |
| mo060 | h | Ayudante colocador de piedra natural. (mano de obra) | 0.563 | 6494.86 | 3656.61 |
| % | % | Herramientas | 2 % | 17382.94 | 347.66 |
|  |  | Costes directos |  |  | 17730.60 |
