# Pilar rectangular o cuadrado de hormigón armado

- Propiedad del archivo: CYPE INGENIEROS, S.A.
- Formato: FIEBDC-3/2002
- Ámbito geográfico: Chile
- Divisa: CHL
- Costes indirectos: 3.00 %
- Gastos generales: 13.00 %
- Beneficio industrial: 6.00 %
- IVA: 19.00 %

## E Estructuras

### EH Hormigón armado

#### EHS Pilares

**EHS010** m³ Pilar rectangular o cuadrado de hormigón armado.
Pilar de sección rectangular o cuadrada de hormigón armado, de 30x30 cm de sección media, realizado con hormigón H20 (20) 20/6, no expuesto a ciclos hielo-deshielo, exposición a sulfatos despreciable, sin requerimiento de permeabilidad, no expuesto a ambientes salinos, docilidad blanda, preparado en obra, con cemento grado normal, y vaciado con medios manuales, y acero A63-42H, con una cuantía aproximada de 120 kg/m³; instalación y retiro de sistema de moldaje, con acabado para revestir, en planta de hasta 3 m de altura libre, formado por: superficie del moldaje de láminas metálicas, amortizables en 50 usos y estructura soporte vertical de puntales metálicos, amortizables en 150 usos. Incluso berenjenos, alambre de atar, separadores y líquido desmoldante para evitar la adherencia del hormigón al moldaje.
Criterio de valoración económica: El precio incluye el corte, doblado y armado del acero en el área de procesamiento de armadura, en obra y el montaje en el lugar definitivo de su colocación en obra.
Incluye: Replanteo. Colocación de las armaduras con separadores homologados. Montaje del sistema de moldaje. Preparación del hormigón. Vaciado y compactación del hormigón. Retiro del sistema de moldaje. Curado del hormigón.
Criterio de medición de proyecto: Volumen medido según documentación gráfica de Proyecto.
Criterio de medición de obra: Se medirá el volumen realmente ejecutado según especificaciones de Proyecto.

| Código | Ud | Descripción | Rendimiento | Precio | Importe |
|---|---|---|---|---|---|
| mt07sep010ac | Ud | Separador homologado de plástico, para armaduras de pilares de varios diámetros. (material) | 12.000 | 56.26 | 675.12 |
| mt07aco100a | kg | Acero en barras con resaltes, A63-42H, de varios diámetros, según NCh204.Of77. (material) | 126.000 | 680.54 | 85748.04 |
| mt08var050 | kg | Alambre galvanizado para atar, de 1,30 mm de diámetro. (material) | 0.840 | 919.27 | 772.19 |
| mt08eup010b | m² | Lámina metálica de 50x50 cm, para moldaje de pilares de hormigón armado de sección rectangular o cuadrada, de hasta 3 m de altura, incluso accesorios de montaje. (material) | 0.320 | 29416.63 | 9413.32 |
| mt50spa081a | Ud | Puntal metálico telescópico, de hasta 3 m de altura. (material) | 0.099 | 11799.01 | 1168.10 |
| mt08var040a | Ud | Berenjeno de PVC, de varias dimensiones y 2500 mm de longitud. (material) | 17.800 | 337.07 | 5999.85 |
| mt08dba010d | l | Agente desmoldeante, a base de aceites especiales, emulsionable en agua, para moldajes metálicos, fenólicos o de madera. (material) | 0.400 | 1105.70 | 442.28 |
| mt08aaa010a | m³ | Agua. (material) | 0.179 | 919.27 | 164.55 |
| mt01arg000e | m³ | Arena cribada. (material) | 0.476 | 10769.02 | 5126.05 |
| mt01arg001em | m³ | Árido grueso homogeneizado, de tamaño máximo 20 mm. (material) | 0.820 | 17608.80 | 14439.22 |
| mt08cem000e | kg | Cemento gris en sacos. (material) | 304.500 | 100.14 | 30492.63 |
| mq06hor010 | h | Concretera eléctrica con una capacidad de amasado de 160 l. (maquinaria) | 0.730 | 2206.20 | 1610.53 |
| op00ciz020 |  | Cizalla para acero en barras con resaltes. | 1.000 | 0.00 | 0.00 |
| op00ata010 |  | Atadora de armadura. | 1.000 | 0.00 | 0.00 |
| au00auh040 |  | Vibrador de hormigón, eléctrico. | 1.000 | 0.00 | 0.00 |
| au00auh030 |  | Castillete de vaciado. | 1.000 | 0.00 | 0.00 |
| mo044 | h | Maestro 1ª carpintero de obra gruesa. (mano de obra) | 6.666 | 8665.87 | 57766.69 |
| mo091 | h | Ayudante carpintero de obra gruesa. (mano de obra) | 7.618 | 6473.56 | 49315.58 |
| mo043 | h | Maestro 1ª enfierrador. (mano de obra) | 1.210 | 8665.87 | 10485.70 |
| mo090 | h | Ayudante enfierrador. (mano de obra) | 1.344 | 6473.56 | 8700.46 |
| mo113 | h | Jornal construcción. (mano de obra) | 1.470 | 5997.35 | 8816.10 |
| mo112 | h | Jornal especializado de construcción. (mano de obra) | 1.540 | 6095.47 | 9387.02 |
| mo045 | h | Maestro 1ª concretero. (mano de obra) | 0.504 | 8665.87 | 4367.60 |
| mo092 | h | Ayudante concretero. (mano de obra) | 2.031 | 6473.56 | 13147.80 |
| % | % | Herramientas | 2 % | 318038.83 | 6360.78 |
|  |  | Costes directos |  |  | 324399.61 |
