# Sistema de moldaje reutilizable para pilar rectangular o cuadrado

- Propiedad del archivo: CYPE INGENIEROS, S.A.
- Formato: FIEBDC-3/2002
- Ámbito geográfico: Chile
- Divisa: CHL
- Costes indirectos: 3.00 %
- Gastos generales: 13.00 %
- Beneficio industrial: 6.00 %
- IVA: 19.00 %

## E Estructuras

### EH Hormigón armado

#### EHS Pilares

**EHS012** m² Sistema de moldaje reutilizable para pilar rectangular o cuadrado.
Instalación y retiro de sistema de moldaje reutilizable para formación de pilar rectangular o cuadrado de hormigón armado, con acabado para revestir en planta de hasta 3 m de altura libre, formado por: superficie del moldaje de láminas metálicas, amortizables en 50 usos y estructura soporte vertical de puntales metálicos, amortizables en 150 usos. Incluso berenjenos y líquido desmoldante para evitar la adherencia del hormigón al moldaje.
Incluye: Replanteo. Montaje del sistema de moldaje. Retiro del sistema de moldaje. Limpieza y almacenamiento del moldaje.
Criterio de medición de proyecto: Superficie de moldaje en contacto con el hormigón, medida según documentación gráfica de Proyecto.
Criterio de medición de obra: Se medirá la superficie de moldaje en contacto con el hormigón realmente ejecutada según especificaciones de Proyecto.

| Código | Ud | Descripción | Rendimiento | Precio | Importe |
|---|---|---|---|---|---|
| mt08eup010b | m² | Lámina metálica de 50x50 cm, para moldaje de pilares de hormigón armado de sección rectangular o cuadrada, de hasta 3 m de altura, incluso accesorios de montaje. (material) | 0.024 | 29574.51 | 709.79 |
| mt50spa081a | Ud | Puntal metálico telescópico, de hasta 3 m de altura. (material) | 0.007 | 11862.33 | 83.04 |
| mt08var040a | Ud | Berenjeno de PVC, de varias dimensiones y 2500 mm de longitud. (material) | 1.338 | 338.88 | 453.42 |
| mt08dba010d | l | Agente desmoldeante, a base de aceites especiales, emulsionable en agua, para moldajes metálicos, fenólicos o de madera. (material) | 0.030 | 1111.64 | 33.35 |
| mo044 | h | Maestro 1ª carpintero de obra gruesa. (mano de obra) | 0.500 | 9042.60 | 4521.30 |
| mo091 | h | Ayudante carpintero de obra gruesa. (mano de obra) | 0.571 | 6755.37 | 3857.32 |
| % | % | Herramientas | 2 % | 9658.22 | 193.16 |
|  |  | Costes directos |  |  | 9851.38 |
