# Dintel de perfil de acero galvanizado

- Propiedad del archivo: CYPE INGENIEROS, S.A.
- Formato: FIEBDC-3/2002
- Ámbito geográfico: Chile
- Divisa: CHL
- Costes indirectos: 3.00 %
- Gastos generales: 13.00 %
- Beneficio industrial: 6.00 %
- IVA: 19.00 %

## F Fachadas y tabiques

### FC Dinteles, cargaderos y cajones de persiana

#### FCA De acero

**FCA050** m Dintel de perfil de acero galvanizado.
Dintel de perfil de acero galvanizado, de forma ondulada, de 6 cm de anchura, para interior, apoyado sobre una capa de mortero de cemento, confeccionado en obra, dosificación 1:5.
Incluye: Limpieza y preparación del plano de apoyo. Replanteo del nivel de apoyo del dintel. Colocación y fijación provisional del dintel. Aplomado y nivelación.
Criterio de medición de proyecto: Longitud medida según documentación gráfica de Proyecto, incluyendo las entregas en los apoyos.
Criterio de medición de obra: Se medirá la longitud realmente ejecutada según especificaciones de Proyecto, incluyendo las entregas en los apoyos.

| Código | Ud | Descripción | Rendimiento | Precio | Importe |
|---|---|---|---|---|---|
| mt20dah020f | m | Perfil de acero galvanizado, de forma ondulada, de 6 cm de anchura. (material) | 1.000 | 3582.00 | 3582.00 |
| mt08aaa010a | m³ | Agua. (material) | 0.006 | 924.20 | 5.55 |
| mt01arg005a | t | Arena de cantera, para mortero preparado en obra. (material) | 0.002 | 11947.94 | 23.90 |
| mt08cem000e | kg | Cemento gris en sacos. (material) | 0.300 | 100.67 | 30.20 |
| mq06hor010 | h | Concretera eléctrica con una capacidad de amasado de 160 l. (maquinaria) | 0.006 | 2262.69 | 13.58 |
| mo020 | h | Maestro 1ª construcción. (mano de obra) | 0.291 | 8689.02 | 2528.50 |
| mo113 | h | Jornal construcción. (mano de obra) | 0.555 | 6257.69 | 3473.02 |
| % | % | Herramientas | 2 % | 9656.75 | 193.14 |
|  |  | Costes directos |  |  | 9849.89 |
