# Baranda de fachada, de acero inoxidable

- Propiedad del archivo: CYPE INGENIEROS, S.A.
- Formato: FIEBDC-3/2002
- Ámbito geográfico: Chile
- Divisa: CHL
- Costes indirectos: 3.00 %
- Gastos generales: 13.00 %
- Beneficio industrial: 6.00 %
- IVA: 19.00 %

## F Fachadas y tabiques

### FD Defensas

#### FDD Barandas y pasamanos

**FDD040** m Baranda de fachada, de acero inoxidable.
Baranda de fachada en forma recta, de 100 cm de altura, de acero inoxidable AISI 304 acabado brillante, formada por: montantes verticales provistos de remate superior inclinado hacia el interior, respecto al plano vertical de la baranda, para dificultar su escalada, de perfil rectangular de 40x10 mm con una separación de 120 cm entre sí; entrepaño de 3 barrotes horizontales de acero inoxidable de 16 mm de diámetro y pasamanos de perfil circular de 42 mm. Incluso pletinas para fijación mediante atornillado en elemento de hormigón con tacos de expansión y tornillos de acero.
Incluye: Presentación del tramo de baranda. Aplomado y nivelación. Resolución de las uniones entre tramos de baranda. Resolución de las uniones al paramento. Montaje de elementos complementarios.
Criterio de medición de proyecto: Longitud medida a ejes, según documentación gráfica de Proyecto.
Criterio de medición de obra: Se medirá, en la dirección del pasamanos, a ejes, la longitud realmente ejecutada según especificaciones de Proyecto.

| Código | Ud | Descripción | Rendimiento | Precio | Importe |
|---|---|---|---|---|---|
| mt26dbe330a | m | Baranda de acero inoxidable AISI 304 acabado brillante de 100 cm de altura, compuesta de pasamanos de 42 mm de diámetro, sujeto a montantes verticales provistos de remate superior inclinado hacia el interior, respecto al plano vertical de la baranda, para dificultar su escalada de 40x10 mm dispuestos cada 120 cm y entrepaño de 3 barrotes horizontales de 16 mm de diámetro soldados a los montantes. (material) | 1.000 | 130169.75 | 130169.75 |
| mt26aaa023a | Ud | Anclaje mecánico con taco de expansión de acero galvanizado, tuerca y arandela. (material) | 2.000 | 966.41 | 1932.82 |
| mq08sol020 | h | Equipo y elementos auxiliares para soldadura eléctrica. (maquinaria) | 0.116 | 2245.64 | 260.49 |
| op00ato010 |  | Atornillador. | 1.000 | 0.00 | 0.00 |
| op00tal010 |  | Taladro. | 1.000 | 0.00 | 0.00 |
| op00amo010 |  | Amoladora o radial. | 1.000 | 0.00 | 0.00 |
| mo018 | h | Maestro 1ª cerrajero. (mano de obra) | 0.732 | 8805.63 | 6445.72 |
| mo059 | h | Ayudante cerrajero. (mano de obra) | 0.461 | 6509.67 | 3000.96 |
| % | % | Herramientas | 2 % | 141809.74 | 2836.19 |
|  |  | Costes directos |  |  | 144645.93 |
