# Persiana de lamas fijas prefabricada de hormigón de 60x60 cm, de color gris

- Propiedad del archivo: CYPE INGENIEROS, S.A.
- Formato: FIEBDC-3/2002
- Ámbito geográfico: Chile
- Divisa: CHL
- Costes indirectos: 3.00 %
- Gastos generales: 13.00 %
- Beneficio industrial: 6.00 %
- IVA: 19.00 %

## F Fachadas y tabiques

### FD Defensas

#### FDZ Celosías

**FDZ030** Ud Persiana de lamas fijas prefabricada de hormigón de 60x60 cm, de color gris.
Persiana de lamas fijas prefabricada de hormigón de 60x60 cm, de color gris, recibida con mortero de cemento, confeccionado en obra, dosificación 1:6. Totalmente montada.
Incluye: Replanteo de la pieza en el hueco. Colocación y aplomado. Repaso de juntas y limpieza.
Criterio de medición de proyecto: Número de unidades previstas, según documentación gráfica de Proyecto.
Criterio de medición de obra: Se medirá el número de unidades realmente ejecutadas según especificaciones de Proyecto.

| Código | Ud | Descripción | Rendimiento | Precio | Importe |
|---|---|---|---|---|---|
| mt20thp010e | Ud | Persiana de lamas fijas prefabricadas de hormigón, 60x60 cm, color gris. (material) | 1.000 | 33256.78 | 33256.78 |
| mt08aaa010a | m³ | Agua. (material) | 0.006 | 836.31 | 5.02 |
| mt01arg005a | t | Arena de cantera, para mortero preparado en obra. (material) | 0.005 | 11003.26 | 55.02 |
| mt08cem000e | kg | Cemento gris en sacos. (material) | 0.750 | 91.10 | 68.33 |
| mq06hor010 | h | Concretera. (maquinaria) | 0.006 | 913.82 | 5.48 |
| mo020 | h | Maestro 1ª construcción. (mano de obra) | 0.790 | 5466.67 | 4318.67 |
| mo113 | h | Jornal construcción. (mano de obra) | 0.427 | 3903.77 | 1666.91 |
| % | % | Herramientas | 2 % | 39376.21 | 787.52 |
|  |  | Costes directos |  |  | 40163.73 |
