# Punto singular para fachada simple, de lámina perfilada de acero

- Propiedad del archivo: CYPE INGENIEROS, S.A.
- Formato: FIEBDC-3/2002
- Ámbito geográfico: Chile
- Divisa: CHL
- Costes indirectos: 3.00 %
- Gastos generales: 13.00 %
- Beneficio industrial: 6.00 %
- IVA: 19.00 %

## F Fachadas y tabiques

### FL Fachadas ligeras

#### FLA De láminas de acero y paneles sándwich

**FLA011** m Punto singular para fachada simple, de lámina perfilada de acero.
Coronación para fachada simple, de lámina perfilada de acero, con lámina plegada de acero galvanizado, de 0,8 mm de espesor, 30 cm de desarrollo y 4 pliegues, con remaches para la unión de las chapas entre sí. Incluso accesorios de fijación de las piezas, y sellador adhesivo monocomponente, para el sellado de las juntas entre chapas.
Incluye: Replanteo y colocación del remate. Fijación mecánica.
Criterio de medición de proyecto: Longitud medida según documentación gráfica de Proyecto, incrementada en 5 cm a cada lado.
Criterio de medición de obra: Se medirá la longitud realmente ejecutada según especificaciones de Proyecto, incluyendo las entregas en los apoyos.

| Código | Ud | Descripción | Rendimiento | Precio | Importe |
|---|---|---|---|---|---|
| mt12www020dedd | m | Lámina plegada de acero galvanizado, de 0,8 mm de espesor, 30 cm de desarrollo y 4 pliegues, con remaches para la unión de las chapas entre sí. (material) | 1.000 | 3964.55 | 3964.55 |
| mt13ccg030d | Ud | Tornillo autorroscante de 6,5x130 mm de acero galvanizado, con arandela. (material) | 6.000 | 242.05 | 1452.30 |
| mt22www010d | Ud | Cartucho de 290 ml de sellador adhesivo monocomponente, neutro, superelástico, a base de polímero MS, color transparente, con resistencia a la intemperie y a los rayos UV y elongación hasta rotura 750%. (material) | 0.100 | 3449.77 | 344.98 |
| op00rem020 |  | Remachadora neumática. | 1.000 | 0.00 | 0.00 |
| mo051 | h | Maestro 1ª montador de cerramientos industriales. (mano de obra) | 0.324 | 8929.75 | 2893.24 |
| mo098 | h | Ayudante montador de cerramientos industriales. (mano de obra) | 0.162 | 6494.86 | 1052.17 |
| % | % | Herramientas | 2 % | 9707.24 | 194.14 |
|  |  | Costes directos |  |  | 9901.38 |
