# Mampara de aluminio

- Propiedad del archivo: CYPE INGENIEROS, S.A.
- Formato: FIEBDC-3/2002
- Ámbito geográfico: Chile
- Divisa: CHL
- Costes indirectos: 3.00 %
- Gastos generales: 13.00 %
- Beneficio industrial: 6.00 %
- IVA: 19.00 %

## F Fachadas y tabiques

### FO Mamparas y paredes móviles

#### FOL De aluminio

**FOL010** Ud Mampara de aluminio.
Mampara ciega de 4x2,9 m de panel machihembrado compuesto por dos chapas de aluminio prelacado y aislamiento intermedio de lana mineral, perfiles de aluminio prelacado y remate superior de panel machihembrado compuesto por dos chapas de aluminio prelacado. Incluso herrajes, remates, sellado de juntas, soportes, encuentros con otros tipos de paramentos, colocación de canalizaciones para instalaciones y cajeados para artefactos eléctricos. Totalmente terminada.
Incluye: Replanteo y marcado de los puntos de fijación. Aplomado, nivelación y fijación de los perfiles. Colocación y fijación del empanelado. Colocación de la canalización para instalaciones. Tratamiento de juntas. Remate del perímetro del elemento, por las dos caras.
Criterio de medición de proyecto: Número de unidades previstas, según documentación gráfica de Proyecto.
Criterio de medición de obra: Se medirá el número de unidades realmente ejecutadas según especificaciones de Proyecto.

| Código | Ud | Descripción | Rendimiento | Precio | Importe |
|---|---|---|---|---|---|
| mt26mal010a | m² | Panel ciego machihembrado para mamparas, formado por dos chapas de aluminio prelacado con aislamiento intermedio de lana mineral de conductividad térmica 0,039 W/(mK). (material) | 11.300 | 44576.50 | 503714.45 |
| mt26mal020a | m | Perfil en "U" de aluminio prelacado para mamparas. (material) | 9.700 | 5105.68 | 49525.10 |
| mt26mal030a | m | Guardapolvos de aluminio prelacado para mamparas. (material) | 3.900 | 6534.45 | 25484.36 |
| op00ato010 |  | Atornillador. | 1.000 | 0.00 | 0.00 |
| mo011 | h | Maestro 1ª montador. (mano de obra) | 8.092 | 8929.75 | 72259.54 |
| mo080 | h | Ayudante montador. (mano de obra) | 8.092 | 6494.86 | 52556.41 |
| % | % | Herramientas | 2 % | 703539.86 | 14070.80 |
|  |  | Costes directos |  |  | 717610.66 |
