# Ayudas de albañilería para ejecución de instalaciones

- Propiedad del archivo: CYPE INGENIEROS, S.A.
- Formato: FIEBDC-3/2002
- Ámbito geográfico: Chile
- Divisa: CHL
- Costes indirectos: 3.00 %
- Gastos generales: 13.00 %
- Beneficio industrial: 6.00 %
- IVA: 19.00 %

## H Remates y ayudas

### HY Ayudas de albañilería

#### HYA Para instalaciones

**HYA010** m² Ayudas de albañilería para ejecución de instalaciones.
Repercusión por m² de superficie construida de obra, de ayudas de cualquier trabajo de albañilería, necesarias para la correcta ejecución de la infraestructura común de telecomunicaciones (ICT) formada por: acometida, canalizaciones y registro de enlace, recintos, canalizaciones y registros principales y secundarios, registros de terminación de red, canalización interior de usuario, registros de paso y registros de toma, con un grado de complejidad medio, en edificio plurifamiliar, incluida parte proporcional de elementos comunes. Incluso material auxiliar para la correcta ejecución de los trabajos.
Incluye: Trabajos de apertura y tapado de rozas. Apertura de agujeros en paramentos, cielos falsos, muros, losas y losas, para el paso de instalaciones. Colocación de pasamuros. Colocación y recibido de cajas para elementos empotrados. Sellado de agujeros y huecos de paso de instalaciones.
Criterio de medición de proyecto: Superficie construida, medida según documentación gráfica de Proyecto.
Criterio de medición de obra: Se medirá la superficie realmente ejecutada según especificaciones de Proyecto.

| Código | Ud | Descripción | Rendimiento | Precio | Importe |
|---|---|---|---|---|---|
| mt09pye010b | m³ | Pasta de yeso de construcción B1. (material) | 0.015 | 89766.82 | 1346.50 |
| mt08aaa010a | m³ | Agua. (material) | 0.006 | 924.20 | 5.55 |
| mt01arg005a | t | Arena de cantera, para mortero preparado en obra. (material) | 0.016 | 11947.94 | 191.17 |
| mt08cem000e | kg | Cemento gris en sacos. (material) | 2.500 | 100.67 | 251.68 |
| mt08adt010 | kg | Aditivo hidrófugo para imprimación de morteros u hormigones. (material) | 0.050 | 739.36 | 36.97 |
| mq05per010 | h | Perforadora con corona diamantada y soporte, por vía húmeda. (maquinaria) | 0.006 | 18363.82 | 110.18 |
| op00roz010 |  | Rozadora. | 1.000 | 0.00 | 0.00 |
| op00ato010 |  | Atornillador. | 1.000 | 0.00 | 0.00 |
| mo020 | h | Maestro 1ª construcción. (mano de obra) | 0.024 | 8689.02 | 208.54 |
| mo113 | h | Jornal construcción. (mano de obra) | 0.061 | 6257.69 | 381.72 |
| % | % | Herramientas | 4 % | 2532.31 | 101.29 |
|  |  | Costes directos |  |  | 2633.60 |
