# Cable eléctrico de 450/750 V de tensión nominal

- Propiedad del archivo: CYPE INGENIEROS, S.A.
- Formato: FIEBDC-3/2002
- Ámbito geográfico: Chile
- Divisa: CHL
- Costes indirectos: 3.00 %
- Gastos generales: 13.00 %
- Beneficio industrial: 6.00 %
- IVA: 19.00 %

## I Instalaciones

### IE Eléctricas

#### IEH Cables

**IEH010** m Cable eléctrico de 450/750 V de tensión nominal.
Cable unipolar H07V-K, siendo su tensión asignada de 450/750 V, reacción al fuego clase Eca, con conductor multifilar de cobre clase 5 (-K) de 1,5 mm² de sección, con aislamiento de PVC (V). Incluso accesorios y elementos de sujeción.
Incluye: Tendido del cable. Conexionado. Comprobación de su correcto funcionamiento.
Criterio de medición de proyecto: Longitud medida según documentación gráfica de Proyecto.
Criterio de medición de obra: Se medirá la longitud realmente ejecutada según especificaciones de Proyecto.

| Código | Ud | Descripción | Rendimiento | Precio | Importe |
|---|---|---|---|---|---|
| mt35cun040aa | m | Cable unipolar H07V-K, siendo su tensión asignada de 450/750 V, reacción al fuego clase Eca según UNE-EN 50575, con conductor multifilar de cobre clase 5 (-K) de 1,5 mm² de sección, con aislamiento de PVC (V). (material) | 1.000 | 492.96 | 492.96 |
| mo003 | h | Maestro 1ª electricista. (mano de obra) | 0.012 | 8929.75 | 107.16 |
| mo102 | h | Ayudante electricista. (mano de obra) | 0.012 | 6483.02 | 77.80 |
| % | % | Herramientas | 2 % | 677.92 | 13.56 |
|  |  | Costes directos |  |  | 691.48 |
