# Toma de tierra independiente de profundidad, método jabalina, con un electrodo de acero cobreado de 2 m de longitud

- Propiedad del archivo: CYPE INGENIEROS, S.A.
- Formato: FIEBDC-3/2002
- Ámbito geográfico: Chile
- Costes indirectos: 3.00 %
- Gastos generales: 13.00 %
- Beneficio industrial: 6.00 %
- IVA: 16.00 %

## I Instalaciones

### IE Eléctricas

#### IEP Puesta a tierra

**IEP020** Ud Toma de tierra independiente de profundidad, método jabalina, con un electrodo de acero cobreado de 2 m de longitud.
Incluye: Replanteo. Excavación. Hincado del electrodo. Colocación de la cámara de inspección. Conexión del electrodo con la línea de enlace. Relleno de la zona excavada. Conexionado a la red de tierra. Realización de pruebas de servicio.

| Código | Ud | Descripción | Rendimiento | Precio | Importe |
|---|---|---|---|---|---|
| mt35tte010b | Ud | Electrodo para red de toma de tierra cobreado con 300 µm, fabricado en acero, de 15 mm de diámetro y 2 m de longitud. (material) | 1.000 | 20.82 | 20.82 |
| mt35ttc010b | m | Conductor de cobre desnudo, de 35 mm². (material) | 0.250 | 3.25 | 0.81 |
| mt35tta040 | Ud | Grapa abarcón para conexión de jabalina. (material) | 1.000 | 1.16 | 1.16 |
| mt35tta010 | Ud | Cámara de inspección de polipropileno para toma de tierra, de 300x300 mm, con tapa de registro. (material) | 1.000 | 85.60 | 85.60 |
| mt35tta030 | Ud | Puente para comprobación de puesta a tierra de la instalación eléctrica. (material) | 1.000 | 53.21 | 53.21 |
| mt01art020a | m³ | Tierra de la propia excavación. (material) | 0.018 | 0.58 | 0.01 |
| mt35tta060 | Ud | Saco de 5 kg de sales minerales para la mejora de la conductividad de puestas a tierra. (material) | 0.333 | 4.05 | 1.35 |
| mt35www020 | Ud | Material auxiliar para instalaciones de toma de tierra. (material) | 1.000 | 1.33 | 1.33 |
| mq01ret020b | h | Retrocargadora sobre neumáticos 75 CV. (maquinaria) | 0.004 | 29.83 | 0.12 |
| mo001 | h | Maestro 1ª electricista. (mano de obra) | 0.308 | 7.01 | 2.16 |
| mo093 | h | Ayudante electricista. (mano de obra) | 0.308 | 4.77 | 1.47 |
| mo104 | h | Jornal construcción. (mano de obra) | 0.001 | 4.52 | 0.00 |
| % | % | Costes directos complementarios | 2 % | 168.04 | 3.36 |
|  |  | Costes directos |  |  | 171.40 |
