# Guardamotor para protección frente a sobrecargas y cortocircuitos con mando manual local, de 9-14 A de intensidad nominal regulable, tripolar (3P), de 5 módulos

- Propiedad del archivo: CYPE INGENIEROS, S.A.
- Formato: FIEBDC-3/2002
- Ámbito geográfico: Chile
- Costes indirectos: 3.00 %
- Gastos generales: 13.00 %
- Beneficio industrial: 6.00 %
- IVA: 19.00 %

## I Instalaciones

### IE Eléctricas

#### IEX Accesorios eléctricos

**IEX080** Ud Guardamotor para protección frente a sobrecargas y cortocircuitos con mando manual local, de 9-14 A de intensidad nominal regulable, tripolar (3P), de 5 módulos.
Suministro e instalación de guardamotor para protección frente a sobrecargas y cortocircuitos con mando manual local, de 9-14 A de intensidad nominal regulable, tripolar (3P), de 5 módulos. Incluso accesorios y fijaciones. Totalmente montado, conexionado y probado.
Incluye: Montaje y conexionado del elemento.
Criterio de medición de proyecto: Número de unidades previstas, según documentación gráfica de Proyecto.
Criterio de medición de obra: Se medirá el número de unidades realmente ejecutadas según especificaciones de Proyecto.

| Código | Ud | Descripción | Rendimiento | Precio | Importe |
|---|---|---|---|---|---|
| mt35cgm020e | Ud | Guardamotor para protección frente a sobrecargas y cortocircuitos con mando manual local, de 9-14 A de intensidad nominal regulable, tripolar (3P), de 5 módulos, incluso parte proporcional de accesorios de montaje. (material) | 1.000 | 99.63 | 99.63 |
| mo002 | h | Maestro 1ª electricista. (mano de obra) | 0.423 | 6.50 | 2.75 |
| % | % | Costes directos complementarios | 2 % | 102.38 | 2.05 |
|  |  | Costes directos |  |  | 104.43 |
